# Rahmenvertrag Verkehrssicherung Endausbau A661
Angebotsaufforderung (GAEB 90, DA83)
Vergabenummer: 261-26-5413
DV-Nummer: 261-26-5
Währung: EUR
Auftraggeber: Autobahn GmbH des Bundes

## Rahmenvertrag Verkehrssicherung Endausba
Datum: 17.07.26

### Abschnitt 00 Allgemeine Leistungen

#### Unterabschnitt 00.00 Anfart zur Arbeitsstelle

**00.00.0001 An- und Abfahrt, zum Einsatzort**
An- und Abfahrt zum Einsatzort.
Geräte, Werkzeuge und sonstige Betriebsmittel, die zur
vertragsmäßigen Ausführung erforderlich sind, auf die
Arbeitsstelle bringen, bereitstellen und soweit der
Geräteeinsatz nicht gesondert vergütet wird
betriebsfertig aufstellen einschl. der dafür
notwendigen Arbeiten. Die erforderlichen festen Anlagen
herstellen.

Bei Bedarf, Lagerplätze, sonstige Platzbefestigungen
und Wege im Baustellenbereich anlegen.

Lage der möglichen Einsatzorte sind in der
Baubeschreibung unter Punkt 2.1 Lage der Baustelle zu
entnehmen.
Menge: 200,000 St

#### Unterabschnitt 00.01 Verkehrszeichenpläne

**00.01.0001 VZP anfertigen**
Verkehrszeichenplan für notwendige Verkehrsführung zum
Betreiben der Baustelle. Verkehrszeichenplan für
innerstädtische- und kleinräumige Autobahnmaßnahmen.

Einschließlich:
- Umleitungs- und Beschilderungsplan
- Verkehrssicherung längerer Dauer (Arbeitsstelle)
- Verkehrssicherung kürzerer Dauer (Arbeitsstelle)

Verkehrszeichenplan mit Einarbeitung von
bauablaufbedingten Umleitungsstrecken erstellen und zur
Bestätigung bei den zuständigen Behörden einreichen.
Technologisch bedingte Änderungen des Bauablaufes
darstellen.

Verkehrszeichenplan nach §45 StVO 4-fach fertigen und
nach Abstimmung mit dem AG bei der zuständigen
Verkehrsbehörde die verkehrsrechtliche Anordnung
einholen.
Änderungen und Ergänzungen einarbeiten.
Genehmigte Pläne rechtzeitig vor Baubeginn dem AG
übergeben.

Einschließlich erforderlicher Gebühren für die
Einholung sämtlicher für die Anordnung der
Verkehrsführungen erforderlichen Genehmigungen.
Menge: 20,000 St

#### Unterabschnitt 00.02 Arbeiten auf Nachweis

**00.02.0001 Zeichner**
Zeichner zur Anfertigung von VZP.
Nur nach Anordnung durch AG mit Nachweis.
Menge: 20,000 h

**00.02.0002 Sperrhänger**
Sperranhänger als Verkehrssicherungsanhänger bzw.
Verkehrsleitanhänger. Inkl. An- und Abtransport und
Bereitsstellungskosten.
Sperranhänger betriebsbereit nach Unterlagen des AG
aufstellen, vorhalten und nach Beendigung der Maßnahme
räumen.
Sperrhänger mit Blinker.
Nur nach Anordnung durch AG mit Nachweis.
Menge: 20,000 h

**00.02.0003 LED-Vorwarntafel**
LED-Vorwarntafel fahrbar, mit Wechselverkehrszeichen in
LED.
Frei programmierbar. Mit einstellbaren
Helligkeitsstufen.
Inbetriebnahme und Bedienung während der Fahrt. Mit
Weitwarn-Halogen-Leuchten. Inkl. Funkfernbedienung.
LED Vorwarntafel betriebsbereit nach Unterlagen des AG
aufstellen, vorhalten und nach Beendigung der Maßnahme
räumen.
Nur nach Anordnung durch AG mit Nachweis. Inkl. An- und
Abtransport und Bereitstellungskosten.
Menge: 20,000 h

**00.02.0004 LKW >7,5 to zul. Gesamtmasse**
LKW > 7,5 to zul. Gesamtgewicht als Zugfahrzeug/
Sicherungsfahrzeug für die Bereitstellung des
Sperranhängers. Inkl. An- und Abfahrt,
Bereitstellungskosten, etc.

Zugfahrzeug > 7,5 to zul. Gesamtgewicht ausgestattet
mit Warnschraffen und Rundumkennleuchte.
Menge: 20,000 h

**00.02.0005 Fahrer f. Sperrfahrzeug**
Fahrer für Sperrfahrzeug.
Nur nach Anordnung durch AG mit Nachweis.
Menge: 20,000 h

### Abschnitt 01 Verkehrssicherung

#### Unterabschnitt 01.00 Bauinformationstafel

**01.00.0001 Informationsta. herst., aufb. abb.**
Baustelleninformationstafel nach Unterlagen des AG
herstellen, aufbauen, vorhalten, warten, instand
setzen und abbauen. Aufstellvorrichtung nach statischen
Erfordernissen. Vorübergehende Verkehrssicherungsmaßnahmen durchführen. Die Vorhaltung und Kontrolle
werden gesondert vergütet.
Verkehrsschild = Baustelleninformationstafel.
Größe 3000 x 4200mm.
Retroreflektierend mit Folie Klasse RA2.
Schild = profilverstärkt.
Aufstellvorrichtung 'inkl. statische Berechnung als
Nachweis der Tragfähigkeit für die Aufstellvorrichtung,
Verankerung und das Fundament, sowie die
Schildbefestigung.'
Aufstellfläche entsprechend vorbereiten und
Frostsicherheit sicherstellen.
Aufstellhöhe über der Verkehrsfläche = 1,50 m.
Menge: 5,000 St

**01.00.0002 Informationstafel vorhalten**
Baustelleninformationstafel nach Unterlagen des AG
vorhalten, warten und instand setzen.
Die ABrechnung StMt ergibt sich aus der Multiplikation
der Anzahl der Info-Tafeln (St) mit der
Vorhaltezeit(Mo).
Die Abrechnung einzelner Tage erfolgt nach 1/30 des
Monatsbetrages.
Menge: 200,000 d

**01.00.0003 Baustelleninformationstafel AG**
Baustelleninformationstafel vom AG übernehmen,
vorhalten und instandhalten. Kontrolle wird gesondert
vergütet.
Menge: 5,000 St

**01.00.0004 Baustellenschild abbauen*Verwerten**
StL-Nr. 21910141791
Baustelleninformationsschild und Aufstellvorrichtung
abbauen, Fundamente abbrechen. Abbruchgut nach Wahl des
AN verwerten. Benutzte Fläche entsprechend dem ursprünglichen Zustand herrichten.
Größe '3,00 m x 4,20 m '
Baustelleninformationsschild und Aufstellvorrichtung
nach Wahl des AN verwerten.
Menge: 5,000 St
Zuordnung: 101

#### Unterabschnitt 01.01 VS kürzerer Dauer

**01.01.0001 Verk.sich. kürzerer Dauer durchf. VZ-Plan des AG*stat. Arbeitsst. bei Tageslicht*Anordnung n. Unt.**
StL-Nr. 22110513501100119
Verkehrssicherung an Arbeitsstellen von kürzerer Dauer
betriebsfertig aufbauen, vorhalten, warten, instand
setzen, betreiben und abbauen. Vorübergehende Verkehrssicherungsmaßnahmen durchführen.
Nach Verkehrszeichenplan des AG.
Für stationäre Arbeitsstelle.
Bei Tageslicht.
Verkehrsrechtliche Anordnung nach Unterlagen des AG
einholen und zugehörige Unterlagen erstellen. Erforderliche Ortsbesichtigungen zur Erstellung der Planunterlagen für die verkehrsrechtliche Anordnung durchführen.
Anfallende Gebühren 'sind einzukalkulieren.'
Menge: 20,000 St
Zuordnung: 105

**01.01.0002 Verk.sich. kürzerer Dauer durchf. VZ-Plan des AG*stat. Arbeitsst. bei Dunkelheit*Anordnung n. Unt.**
StL-Nr. 22110513501100219
Verkehrssicherung an Arbeitsstellen von kürzerer Dauer
betriebsfertig aufbauen, vorhalten, warten, instand
setzen, betreiben und abbauen. Vorübergehende Verkehrssicherungsmaßnahmen durchführen.
Nach Verkehrszeichenplan des AG.
Für stationäre Arbeitsstelle.
Bei Dunkelheit.
Verkehrsrechtliche Anordnung nach Unterlagen des AG
einholen und zugehörige Unterlagen erstellen. Erforderliche Ortsbesichtigungen zur Erstellung der Planunterlagen für die verkehrsrechtliche Anordnung durchführen.
Anfallende Gebühren 'sind einzukalkulieren.'
Menge: 10,000 St
Zuordnung: 105

**01.01.0003 Verk.sich. kürzerer Dauer durchf. VZ-Plan des AG*stat.Arb.st. ums. bei Tageslicht*Anordnung n. Unt.**
StL-Nr. 22110513501200119
Verkehrssicherung an Arbeitsstellen von kürzerer Dauer
betriebsfertig aufbauen, vorhalten, warten, instand
setzen, betreiben und abbauen. Vorübergehende Verkehrssicherungsmaßnahmen durchführen.
Nach Verkehrszeichenplan des AG.
Für stationäre Arbeitsstelle einschließlich Umsetzen.
Umsetzen nach Unterlagen des AG.
Bei Tageslicht.
Verkehrsrechtliche Anordnung nach Unterlagen des AG
einholen und zugehörige Unterlagen erstellen. Erforderliche Ortsbesichtigungen zur Erstellung der Planunterlagen für die verkehrsrechtliche Anordnung durchführen.
Anfallende Gebühren 'sind einzukalkulieren.'
Menge: 10,000 St
Zuordnung: 105

**01.01.0004 Verk.sich. kürzerer Dauer durchf. VZ-Plan des AG*stat.Arb.st. ums. bei Dunkelheit*Anordnung n. Unt.**
StL-Nr. 22110513501200219
Verkehrssicherung an Arbeitsstellen von kürzerer Dauer
betriebsfertig aufbauen, vorhalten, warten, instand
setzen, betreiben und abbauen. Vorübergehende Verkehrssicherungsmaßnahmen durchführen.
Nach Verkehrszeichenplan des AG.
Für stationäre Arbeitsstelle einschließlich Umsetzen.
Umsetzen nach Unterlagen des AG.
Bei Dunkelheit.
Verkehrsrechtliche Anordnung nach Unterlagen des AG
einholen und zugehörige Unterlagen erstellen. Erforderliche Ortsbesichtigungen zur Erstellung der Planunterlagen für die verkehrsrechtliche Anordnung durchführen.
Anfallende Gebühren 'sind einzukalkulieren.'
Menge: 10,000 St
Zuordnung: 105

#### Unterabschnitt 01.02 VS längerer Dauer

**01.02.0001 Verkehrssich. läng. Dauer aufbauen Arbeitsstelle*VZ-Plan des AG auß. Kraft setzen**
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und
Umleitungsstrecke.
Nach Verkehrszeichenplan des AG.
Vorhandene Verkehrsschilder nach Unterlagen des AG außer Kraft setzen.
Für Verkehrsführungsphase Vorgegeben vom AG.
Verkehrsrechtliche Anordnung, nach Unterlagen des AG einholen und zugehörige Unterlagen erstellen. Erforderliche Ortsbesichtigungen zur Erstellung
der Planunterlagen für die verkehrsrechtliche Anordnung
durchführen. Die Kosten hierfür sind einzukalkulieren
und werden nicht gesondert vergütet.
Menge: 20,000 St
Zuordnung: 105

**01.02.0002 Verkehrssich. läng. Dauer vorhalten wie Vorposition**
StL-Nr. 22110511010
Verkehrssicherung längerer Dauer vorhalten, warten, instand setzen und betreiben. Vorübergehende Verkehrssicherungsmaßnahmen durchführen. Die Kontrolle der Verkehrssicherung wird gesondert vergütet.
Verkehrssicherung wie in Vorposition beschrieben.
Menge: 750,000 d
Zuordnung: 105

**01.02.0003 Verkehrssicherung umbauen**
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Menge: 10,000 St
Zuordnung: 105

**01.02.0004 Verkehrssich. läng. Dauer abbauen VZ-Plan des AG*in Kraft setzen**
Verkehrssicherung an Arbeitsstellen längerer Dauer abbauen. Vorübergehende Verkehrssicherungsmaßnahmen
durchführen. Vorübergehende Markierung entfernen,
transportable Lichtsignalanlage, bauliches Leitelement,
mobile Stauwarnanlage, LED-Anzeigetafel und transportable Schutzeinrichtung abbauen werden gesondert
vergütet.
Nach Verkehrszeichenplan des AG.
Vorhandene Verkehrsschilder nach Unterlagen des AG wieder in Kraft setzen.
Menge: 20,000 St
Zuordnung: 105

#### Unterabschnitt 01.03 TSE

**01.03.0001 Transp.Schutzeinrichtung aufbauen Arb.st./ank.Verk.*Aufhaltest. T3 Wirkungsber.maxW2 Aufst.DIN EN 1317**
StL-Nr. 221105605132902
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. T 3.
Wirkungsbereich max. W 2 (W max. 0,80 m).
Maximale Baubreite '30 cm'
Aufstellung wie in Prüfung nach DIN EN 1317.
Menge: 1000,000 m
Zuordnung: 105

**01.03.0002 Transp.Schutzeinrichtung aufbauen Arb.st./fl. Verk.*Aufhaltest. T3 Wirkungsber.maxW2 Aufst.DIN EN 1317**
StL-Nr. 221105605232902
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Maximale Baubreite '30 cm'
Aufstellung wie in Prüfung nach DIN EN 1317.
Menge: 500,000 m
Zuordnung: 105

**01.03.0003 Transp.Schutzeinrichtung aufbauen entg.Verkehrsstr.*Aufhaltest. T3 Wirkungsber.maxW2 Aufst.DIN EN 1317**
StL-Nr. 221105605332902
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 3.
Wirkungsbereich max. W 2 (W max. 0,80 m).
Maximale Baubreite '30 cm'
Aufstellung wie in Prüfung nach DIN EN 1317.
Menge: 500,000 m
Zuordnung: 105

**01.03.0004 Transp.Schutzeinrichtung aufbauen Überleit.bereich*Aufhaltest. T3 Wirkungsber.maxW2 Aufst.DIN EN 1317**
StL-Nr. 221105605432902
Transportable Schutzeinrichtung einschl. systembedingter Formstücke (Dilatationsstöße, Passstücke, Kipplängenbegrenzungselemente) aufbauen und abbauen. Vorhalten, Kontrolle, Wartung und Instandsetzung werden gesondert vergütet. Vorübergehende Verkehrssicherungsmaßnahmen durchführen. Anfangs- und Endkonstruktionen
und Adapter werden gesondert vergütet. 70 v. H. des
Preises werden nach Aufbau, der Rest nach Abbau
vergütet.
Einsatzbereich E, zwischen entgegengesetzt gerichteten
Verkehrsströmen im Überleitungsbereich.
Aufhaltestufe mind. T 3.
Wirkungsbereich max. W 2 (W max. 0,80 m).
Maximale Baubreite ' 30 cm'
Aufstellung wie in Prüfung nach DIN EN 1317.
Menge: 500,000 m
Zuordnung: 105

*Hinweis*
Pos. 01.03.0005 für diese Position ist ein negativer
Einheitspreis zugelassen.

**01.03.0005 Transp.Schutzeinrichtung übernehmen Arb.st./fl. Verk.*Aufhaltest. T3 Wirkungsber.maxW2**
Transportable Schutzeinrichtung des AG einschl.
systembedingter Formstücke (Dilatationsstöße,
Passstücke, Kipplängenbegrenzungselemente) übernehmen
und abbauen. Die in Teilen schon vorhandene
transportable Schutzeinrichtung geht in Eigentum des AN
über. Für diese Position ist ein negativer
Einheitspreis zugelassen.
Vorhalten, Kontrolle, Wartung und Instandsetzung werden
gesondert vergütet. Vorübergehende Verkehrssicherungsmaßnahmen durchführen. Anfangs- und Endkonstruktionen
und Adapter werden gesondert vergütet. 70 v. H. des
Preises werden nach Aufbau, der Rest nach Abbau
vergütet.
Einsatzbereich B, zwischen Arbeitsstelle und parallel
fließendem Verkehr.
Aufhaltestufe mind. T 3.
Wirkungsbereich max. W 2 (W max. 0,80 m).
Maximale Baubreite 30 cm
Menge: 250,000 m
Zuordnung: 105

**01.03.0006 Transport. Schutzeinr. vorhalten**
StL-Nr. 22110561099
Transportable Schutzeinrichtung vorhalten, warten und
instand setzen. Vorübergehende Verkehrssicherungsmaßnahmen durchführen. Die Kontrolle wird gesondert
vergütet.
Transportable Schutzeinrichtung der OZ '01.03.0001 -
01.03.0005'
Menge: 50000,000 md
Zuordnung: 105

**01.03.0007 Anfangs-/Endkonstruktion (AEK) für**
Anfangs-/Endkonstruktion (AEK) für transportable
Schutzeinrichtung herstellen und abbauen. Vorhalten,
Kontrolle, Wartung und Instandsetzung werden gesondert
vergütet. Vorübergehende Verkehrssicherungsmaßnahmen
durchführen. 70 v. H. des Preises werden nach Aufbau,
der Rest nach Abbau vergütet.
Als Absenkung.
Menge: 10,000 St

*Hinweis*
Pos. 01.03.0008 für diese Position ist ein negativer
Einheitspreis zugelassen.

**01.03.0008 AEK f. transp. Schutzeinr. überneh,**
Anfangs-/Endkonstruktion (AEK) des AG für transportable
Schutzeinrichtung des AG übernehmen und abbauen. Die in
Teilen schon vorhandene AEK für die transportable
Schutzeinrichtung geht in Eigentum des AN über. Für
diese Position ist ein negativer Einheitspreis
zugelassen.
Vorhalten, Kontrolle, Wartung und Instandsetzung werden
gesondert vergütet.
Vorübergehende Verkehrssicherungsmaßnahmen
durchführen. Vergütung erfolgt nach Abbau.
AEK an OZ 00.03.0005.
Als Absenkung.
Menge: 10,000 St
Zuordnung: 105

**01.03.0009 AEK vorhalten**
StL-Nr. 22110563099
Anfangs-/Endkonstruktion (AEK) für transportable
Schutzeinrichtung vorhalten, warten und instand setzen.
Vorübergehende Verkehrssicherungsmaßnahmen durchführen.
Die Kontrolle wird gesondert vergütet.
AEK der OZ '01.03.0007.'
Menge: 500,000 Std
Zuordnung: 105

#### Unterabschnitt 01.04 Beschilderung

**01.04.0001 Verkehrsschild aufbauen u. abbauen Ronde,Dreie.Quad.*Größe 2 Typ RA2, B*profilverstärkt*Höhe 2,20 m**
StL-Nr. 221105203123394
Verkehrsschild aufbauen und abbauen. Vorhalten, Kontrolle, Wartung und Instandsetzung werden gesondert
vergütet. Aufstellvorrichtung nach statischen Erfordernissen. Vorübergehende Verkehrssicherungsmaßnahmen
durchführen. 70 v. H. des Preises werden nach Aufbau,
der Rest nach Abbau vergütet.
Verkehrsschild = Ronde, Dreieck, Quadrat.
Größe 2.
Retroreflektierend mit Folie Klasse RA2, Aufbau B.
Schild = profilverstärkt.
Aufstellvorrichtung 'mit notwendigen Fußplatten
aufstellen.'
Aufstellhöhe über der Verkehrsfläche = 2,20 m.
Menge: 50,000 St
Zuordnung: 105

**01.04.0002 Verkehrsschild vorhalten wie Vorposition**
StL-Nr. 22110520501
Verkehrsschild vorhalten, warten und instand setzen.
Vorübergehende Verkehrssicherungsmaßnahmen durchführen.
Die Kontrolle wird gesondert vergütet.
Verkehrsschild wie in Vorposition beschrieben.
Menge: 6000,000 Std
Zuordnung: 105

**01.04.0003 Verkehrsschild verändern Schild Größe 2*Höhe über 2,00 m*mob.Auskreuzvorr.**
StL-Nr. 2211052102291
Vorhandenes Verkehrsschild verändern, vorhalten, warten
und instand setzen. Vorübergehende Verkehrssicherungsmaßnahmen durchführen. Die Kontrolle wird gesondert
vergütet.
Verkehrsschild Größe 2.
Neben der Fahrbahn. Aufstellhöhe über 2,00 m.
Verkehrsschild 'außer Kraft und wieder in Kraft setzen
nach Unterlagen des AG.'
Verkehrsschild außer Kraft setzen mit mobiler Auskreuzvorrichtung.
Menge: 40,000 St
Zuordnung: 105

**01.04.0004 Verkehrsschild umsetzen Ronde,Dreie.Quad.*Größe 2*Höhe 2,20 m**
StL-Nr. 2211052131294
Verkehrsschild innerhalb des Arbeitsstellenbereiches
umsetzen. Vorübergehende Verkehrssicherungsmaßnahmen
durchführen.
Verkehrsschild = Ronde, Dreieck, Quadrat.
Größe 2.
Aufstellvorrichtung 'inkl. Fußplatten umsetzen. '
Aufstellhöhe über der Verkehrsfläche = 2,20 m.
Menge: 40,000 St
Zuordnung: 105

**01.04.0005 Verkehrsschild aufbauen u. abbauen Ronde,Dreie.Quad.*Größe 2 Typ RA2, B*profilverstärkt*Höhe 2,20 m**
Verkehrsschild aufbauen und abbauen. Die Kontrolle wird
gesondert vergütet.
Aufstellvorrichtung nach statischen Erfordernissen.
Vorübergehende Verkehrssicherungsmaßnahmen durchführen.
70 v. H. des Preises werden nach Aufbau, der Rest nach
Abbau vergütet.
Das Verkehrsschild ist vor dem festen Aufbau
stationsmäßig einzumessen.
Verkehrsschild = Ronde, Dreieck, Quadrat.
Größe 2.
Retroreflektierend mit Folie Klasse RA2, Aufbau B.
Schild = profilverstärkt.
Aufstellvorrichtung fest, mit Rohrpfosten und
Bodenhülse
Aufstellhöhe über der Verkehrsfläche = 2,20 m.
Menge: 50,000 St
Zuordnung: 105

**01.04.0006 Verkehrsschild verändern Schild Größe 2*Höhe über 2,00 m*mob.Auskreuzvorr.**
StL-Nr. 2211052102291
Vorhandenes Verkehrsschild verändern, vorhalten, warten
und instand setzen. Vorübergehende Verkehrssicherungsmaßnahmen durchführen. Die Kontrolle wird gesondert
vergütet.
Verkehrsschild Größe 2.
Neben der Fahrbahn. Aufstellhöhe über 2,00 m.
Verkehrsschild 'außer Kraft und wieder in Kraft setzen
nach Unterlagen des AG'
Verkehrsschild außer Kraft setzen mit mobiler Auskreuzvorrichtung.
Menge: 20,000 St
Zuordnung: 105

**01.04.0007 Verkehrsschild umsetzen Ronde,Dreie.Quad.*Größe 2*Höhe 2,20 m**
StL-Nr. 2211052131294
Verkehrsschild innerhalb des Arbeitsstellenbereiches
umsetzen. Vorübergehende Verkehrssicherungsmaßnahmen
durchführen.
Verkehrsschild = Ronde, Dreieck, Quadrat.
Größe 2.
Aufstellvorrichtung 'inkl. Rohrpfosten und Bodenhülse
umsetzen'
Aufstellhöhe über der Verkehrsfläche = 2,20 m.
Menge: 20,000 St
Zuordnung: 105

**01.04.0008 Verkehrsschild aufbauen u. abbauen Ronde,Dreie.Quad.*Größe 3 Typ RA2, B*profilverstärkt*Höhe 2,20 m**
Verkehrsschild aufbauen und abbauen. Die Kontrolle wird
gesondert vergütet.
Aufstellvorrichtung nach statischen Erfordernissen.
Vorübergehende Verkehrssicherungsmaßnahmen durchführen.
70 v. H. des Preises werden nach Aufbau, der Rest nach
Abbau vergütet.
Das Verkehrsschild ist vor dem festen Aufbau
stationsmäßig einzumessen.
Verkehrsschild = Ronde, Dreieck, Quadrat.
Größe 3.
Retroreflektierend mit Folie Klasse RA2, Aufbau B.
Schild = profilverstärkt.
Aufstellvorrichtung fest, mit Rohrpfosten und
Bodenhülse
Aufstellhöhe über der Verkehrsfläche = 2,20 m.
Menge: 50,000 St
Zuordnung: 105

**01.04.0009 Verkehrsschild verändern Schild Größe 3*Höhe über 2,00 m*mob.Auskreuzvorr.**
StL-Nr. 2211052103291
Vorhandenes Verkehrsschild verändern, vorhalten, warten
und instand setzen. Vorübergehende Verkehrssicherungsmaßnahmen durchführen. Die Kontrolle wird gesondert
vergütet.
Verkehrsschild Größe 3.
Neben der Fahrbahn. Aufstellhöhe über 2,00 m.
Verkehrsschild 'außer Kraft und wieder in Kraft setzen
nach Unterlagen des AG'
Verkehrsschild außer Kraft setzen mit mobiler Auskreuzvorrichtung.
Menge: 40,000 St
Zuordnung: 105

**01.04.0010 Verkehrsschild umsetzen Ronde,Dreie.Quad.*Größe 3*Höhe 2,20 m**
StL-Nr. 2211052131394
Verkehrsschild innerhalb des Arbeitsstellenbereiches
umsetzen. Vorübergehende Verkehrssicherungsmaßnahmen
durchführen.
Verkehrsschild = Ronde, Dreieck, Quadrat.
Größe 3.
Aufstellvorrichtung 'inkl. Rohrpfosten und Bodenhülse'
Aufstellhöhe über der Verkehrsfläche = 2,20 m.
Menge: 40,000 St
Zuordnung: 105

**01.04.0011 Verkehrssch.komb. aufbauen u. abb.*Ronde,Dreie.Quad. Größe 2*Typ RA2, B profilverstärkt Höhe 2,20 m**
StL-Nr. 22110521591232904
Verkehrsschildkombination aufbauen und abbauen. Vorhalten, Kontrolle, Wartung und Instandsetzung werden gesondert vergütet. Aufstellvorrichtung nach statischen
Erfordernissen. Vorübergehende Verkehrssicherungsmaßnahmen durchführen. 70 v. H. des Preises werden nach
Aufbau, der Rest nach Abbau vergütet.
Verkehrsschildkombination 'bis 2 Schilder'
Verkehrsschild = Ronde, Dreieck, Quadrat, Achteck,
Rechteck.
Größe 2.
Retroreflektierend mit Folie Klasse RA2, Aufbau B.
Schild = profilverstärkt.
Aufstellvorrichtung 'mit notwendigen Fußplatten
aufstellen.'
Aufstellhöhe über der Verkehrsfläche = 2,20 m.
Menge: 25,000 St
Zuordnung: 105

**01.04.0012 Verkehrssch.komb. aufbauen u. abb.*Ronde,Dreie.Quad. Größe 2*Typ RA2, B profilverstärkt Höhe 2,20 m**
StL-Nr. 22110521591232904
Verkehrsschildkombination aufbauen und abbauen. Vorhalten, Kontrolle, Wartung und Instandsetzung werden gesondert vergütet. Aufstellvorrichtung nach statischen
Erfordernissen. Vorübergehende Verkehrssicherungsmaßnahmen durchführen. 70 v. H. des Preises werden nach
Aufbau, der Rest nach Abbau vergütet.
Verkehrsschildkombination 'bis 3 Schilder'
Verkehrsschild = Ronde, Dreieck, Quadrat, Achteck,
Rechteck.
Größe 2.
Retroreflektierend mit Folie Klasse RA2, Aufbau B.
Schild = profilverstärkt.
Aufstellvorrichtung 'mit notwendigen Fußplatten
aufstellen.'
Aufstellhöhe über der Verkehrsfläche = 2,20 m.
Menge: 20,000 St
Zuordnung: 105

**01.04.0013 Verkehrsschildkombination vorhalten**
StL-Nr. 22110521899
Verkehrsschildkombination vorhalten, warten und instand
setzen. Vorübergehende Verkehrssicherungsmaßnahmen
durchführen. Die Kontrolle wird gesondert vergütet.
Verkehrsschildkombination der OZ '01.04.0011 und
01.04.0012.'
Menge: 15000,000 Std
Zuordnung: 105

**01.04.0014 Verkehrsschildkombination verändern*Höhe über 2,00 m*mob.Auskreuzvorr.**
StL-Nr. 2211052239291
Vorhandene Verkehrsschildkombination verändern, Änderungsvorrichtungen vorhalten, warten und instandsetzen.
Vorübergehende Verkehrssicherungsmaßnahmen durchführen.
Die Kontrolle wird gesondert vergütet.
Verkehrsschildkombination 'bis 3 Schilder'
Neben der Fahrbahn. Aufstellhöhe über 2,00 m.
Verkehrsschildkombination 'außer und wieder in Kraft
setzen.'
Verkehrsschildkombination außer Kraft setzen mit mobiler Auskreuzvorrichtung.
Menge: 40,000 St
Zuordnung: 105

**01.04.0015 Verkehrsschildkombination umsetzen*Ronde,Dreie.Quad. Größe 2 Höhe 2,20 m**
StL-Nr. 221105225912904
Verkehrsschildkombination innerhalb des Arbeitsstellenbereiches umsetzen. Vorübergehende Verkehrssicherungsmaßnahmen durchführen.
Verkehrsschildkombination 'bis 3 Schilder'
Verkehrsschild = Ronde, Dreieck, Quadrat, Achteck,
Rechteck.
Größe 2.
Aufstellvorrichtung 'inkl. Fußplatten umsetzen'
Aufstellhöhe über der Verkehrsfläche = 2,20 m.
Menge: 20,000 St
Zuordnung: 105

**01.04.0016 Verkehrslenkungstafel aufb. u. abb. Z. 501 bis 551*Typ RA2, B profilverstärkt Höhe 2,20 m**
StL-Nr. 221105228131903
Verkehrslenkungstafel nach Unterlagen des AG aufbauen
und abbauen. Vorhalten, Kontrolle, Wartung und Instandsetzung werden gesondert vergütet. Aufstellvorrichtung
nach statischen und konstruktiven Erfordernissen.
Vorübergehende Verkehrssicherungsmaßnahmen durchführen.
70 v. H. des Preises werden nach Aufbau, der Rest nach
Abbau vergütet.
Verkehrslenkungstafel, Zeichen 501 bis 551, Rechteck,
H x B 1600 x 1250 mm.
Retroreflektierend mit Folie Klasse RA2, Aufbau B.
Randausbildung = profilverstärkt.
Aufstellvorrichtung 'nach statischen Erfordernissen
aufstellen.'
Aufstellhöhe über der Verkehrsfläche = 2,20 m.
Menge: 10,000 St
Zuordnung: 105

**01.04.0017 Verkehrslenkungstafel aufb. u. abb. Z.501b.551 m.Zus.*Typ RA2, B profilverstärkt Höhe 2,20 m**
StL-Nr. 221105228231903
Verkehrslenkungstafel nach Unterlagen des AG aufbauen
und abbauen. Vorhalten, Kontrolle, Wartung und Instandsetzung werden gesondert vergütet. Aufstellvorrichtung
nach statischen und konstruktiven Erfordernissen.
Vorübergehende Verkehrssicherungsmaßnahmen durchführen.
70 v. H. des Preises werden nach Aufbau, der Rest nach
Abbau vergütet.
Verkehrslenkungstafel, Zeichen 501 bis 551 mit Zusatzzeichen, Rechteck, H x B 2000 x 1250 mm.
Retroreflektierend mit Folie Klasse RA2, Aufbau B.
Randausbildung = profilverstärkt.
Aufstellvorrichtung 'nach statischen Erfordernissen
aufstellen.'
Aufstellhöhe über der Verkehrsfläche = 2,20 m.
Menge: 10,000 St
Zuordnung: 105

**01.04.0018 Verkehrslenkungstafel vorhalten**
StL-Nr. 22110523099
Verkehrslenkungstafel vorhalten, warten und instand
setzen. Vorübergehende Verkehrssicherungsmaßnahmen
durchführen. Die Kontrolle wird gesondert vergütet.
Verkehrslenkungstafel der OZ '01.04.0016 und
01.04.0017.'
Menge: 5000,000 Std
Zuordnung: 105

**01.04.0019 Verkehrsschild aufbauen u. abbauen*Größe 3 Typ RA2*profilverstärkt**
Verkehrsschild aufbauen und abbauen. Vorhalten, Kontrolle, Wartung und Instandsetzung werden gesondert
vergütet. Aufstellvorrichtung nach statischen Erfordernissen. Vorübergehende Verkehrssicherungsmaßnahmen
durchführen. 70 v. H. des Preises werden nach Aufbau,
der Rest nach Abbau vergütet.
Verkehrsschild als Sonderanfertigung gem. Angaben des
AG
Größe bis 0,5 m2.
Retroreflektierend mit Folie Klasse RA2, Aufbau B.
Schild = profilverstärkt.
Aufstellvorrichtung
Aufstellhöhe über der Verkehrsfläche
Menge: 5,000 St
Zuordnung: 105

**01.04.0020 Verkehrsschild vorhalten wie Vorposition**
StL-Nr. 22110520501
Verkehrsschild vorhalten, warten und instand setzen.
Vorübergehende Verkehrssicherungsmaßnahmen durchführen.
Die Kontrolle wird gesondert vergütet.
Verkehrsschild wie in Vorposition beschrieben.
Menge: 250,000 Std
Zuordnung: 105

**01.04.0021 Verkehrsschild aufbauen u. abbauen*Größe 3 Typ RA2*profilverstärkt**
Verkehrsschild aufbauen und abbauen. Vorhalten, Kontrolle, Wartung und Instandsetzung werden gesondert
vergütet. Aufstellvorrichtung nach statischen Erfordernissen. Vorübergehende Verkehrssicherungsmaßnahmen
durchführen. 70 v. H. des Preises werden nach Aufbau,
der Rest nach Abbau vergütet.
Verkehrsschild als Sonderanfertigung gem. Angaben des
AG
Größe bis 1 m2.
Retroreflektierend mit Folie Klasse RA2, Aufbau B.
Schild = profilverstärkt.
Aufstellvorrichtung
Aufstellhöhe über der Verkehrsfläche
Menge: 5,000 St
Zuordnung: 105

**01.04.0022 Verkehrsschild vorhalten wie Vorposition**
StL-Nr. 22110520501
Verkehrsschild vorhalten, warten und instand setzen.
Vorübergehende Verkehrssicherungsmaßnahmen durchführen.
Die Kontrolle wird gesondert vergütet.
Verkehrsschild wie in Vorposition beschrieben.
Menge: 250,000 Std
Zuordnung: 105

**01.04.0023 Verkehrsschild aufbauen u. abbauen*Größe 3 Typ RA2*profilverstärkt**
Verkehrsschild aufbauen und abbauen. Vorhalten, Kontrolle, Wartung und Instandsetzung werden gesondert
vergütet. Aufstellvorrichtung nach statischen Erfordernissen. Vorübergehende Verkehrssicherungsmaßnahmen
durchführen. 70 v. H. des Preises werden nach Aufbau,
der Rest nach Abbau vergütet.
Verkehrsschild als Sonderanfertigung gem. Angaben des
AG
Größe bis 2,5 m2.
Retroreflektierend mit Folie Klasse RA2, Aufbau B.
Schild = profilverstärkt.
Aufstellvorrichtung
Aufstellhöhe über der Verkehrsfläche
Menge: 5,000 St
Zuordnung: 105

**01.04.0024 Verkehrsschild vorhalten wie Vorposition**
StL-Nr. 22110520501
Verkehrsschild vorhalten, warten und instand setzen.
Vorübergehende Verkehrssicherungsmaßnahmen durchführen.
Die Kontrolle wird gesondert vergütet.
Verkehrsschild wie in Vorposition beschrieben.
Menge: 250,000 Std
Zuordnung: 105

**01.04.0025 Verkehrsschild aufbauen u. abbauen*Größe 3 Typ RA2*profilverstärkt**
Verkehrsschild aufbauen und abbauen. Vorhalten, Kontrolle, Wartung und Instandsetzung werden gesondert
vergütet. Aufstellvorrichtung nach statischen Erfordernissen. Vorübergehende Verkehrssicherungsmaßnahmen
durchführen. 70 v. H. des Preises werden nach Aufbau,
der Rest nach Abbau vergütet.
Verkehrsschild als Sonderanfertigung gem. Angaben des
AG
Größe bis 5 m2.
Retroreflektierend mit Folie Klasse RA2, Aufbau B.
Schild = profilverstärkt.
Aufstellvorrichtung
Aufstellhöhe über der Verkehrsfläche
Menge: 5,000 St
Zuordnung: 105

**01.04.0026 Verkehrsschild vorhalten wie Vorposition**
StL-Nr. 22110520501
Verkehrsschild vorhalten, warten und instand setzen.
Vorübergehende Verkehrssicherungsmaßnahmen durchführen.
Die Kontrolle wird gesondert vergütet.
Verkehrsschild wie in Vorposition beschrieben.
Menge: 250,000 Std
Zuordnung: 105

**01.04.0027 LED-Anzeigetafel aufbauen, abbauen vollbest. Kl. B*Tafel 1600x1280mm Typ WL 7, synchr. Höhe 1,50 m*m. Aufstellvorr. Geländeverhältn.**
StL-Nr. 22110525321291101
LED-Anzeigetafel aufbauen, in Betrieb nehmen und abbauen. Anzeigetafel programmieren. Vorhalten, Wartung, In-
standsetzung und Betreiben werden gesondert vergütet.
Vorübergehende Verkehrssicherungsmaßnahmen durchführen.
Aufstellfläche entsprechend dem ursprünglichen Zustand
wiederherstellen.
Technische Anforderungen an LED-Anzeigetafel nach Un-
terlagen des AG. Energieversorgung nach Unterlagen des
AG. 70 v. H. des Preises werden nach Aufbau, der Rest
nach Abbau vergütet.
Anzeigetafel vollbestückt, frei programmierbar, vor Ort
veränderbar (mind. Klasse B nach M TI).
Größe der Anzeigetafel ca. 1600 x 1280 mm.
Mit zwei Vorwarnblinkleuchten, Typ WL 7, synchron blinkend.
Standort 'nach Unterlagen des AG '
Aufstellhöhe über der Verkehrsfläche = 1,50 m. Aufstellhöhe gemessen von Unterkante der Anzeigetafel.
Mit Aufstellvorrichtung nach statischen und konstruktiven Erfordernissen.
Baugrund- und Geländeverhältnisse nach Unterlagen des
AG. Erforderliche Erdarbeiten ausführen. Anfallenden
Aushub seitlich lagern. Fehlendes Material liefern.
Menge: 20,000 St
Zuordnung: 105

**01.04.0028 LED-Anzeigetafel vorhalten wie Vorposition**
StL-Nr. 22110525501
LED-Anzeigetafel vorhalten, warten, instand setzen und
betreiben. Vorübergehende Verkehrssicherungsmaßnahmen
durchführen. Die Kontrolle wird gesondert vergütet.
LED-Anzeigetafel wie in Vorposition beschrieben.
Menge: 250,000 Std
Zuordnung: 105

**01.04.0029 Absp.g.,Warneinr. aufb. u. abb. Schr.bake doppels*Typ RA2 zweis.Dauerlicht*Versorg. Wahl AN**
StL-Nr. 221105405022201
Absperrgerät oder Warneinrichtung betriebsfertig aufbauen und abbauen. Vorhalten, Kontrolle, Wartung, In-
standsetzung und Betreiben werden gesondert vergütet.
Vorübergehende Verkehrssicherungsmaßnahmen durchführen.
70 v. H. des Preises werden nach betriebsfertigem Aufbau, der Rest nach Abbau vergütet.
Schraffenbake Größe 1000 x 250 mm doppelseitig.
Mit retroreflektierender Folie Klasse RA2.
Mit 1 Richtstrahler zweiseitig, gelbes Dauerlicht, WL2.
Energieversorgung nach Wahl des AN.
Menge: 200,000 St
Zuordnung: 105

**01.04.0030 Absp.g.,Warneinr. aufb. u. abb. Schr.bake doppels*Typ RA2*Versorg. Wahl AN**
StL-Nr. 221105405022901
Absperrgerät oder Warneinrichtung betriebsfertig aufbauen und abbauen. Vorhalten, Kontrolle, Wartung, In-
standsetzung und Betreiben werden gesondert vergütet.
Vorübergehende Verkehrssicherungsmaßnahmen durchführen.
70 v. H. des Preises werden nach betriebsfertigem Aufbau, der Rest nach Abbau vergütet.
Schraffenbake Größe 1000 x 250 mm doppelseitig.
Mit retroreflektierender Folie Klasse RA2.
Mit '1 Richtstrahler zweiseitig, rotes Dauerlicht, WL2.
'
Energieversorgung nach Wahl des AN.
Menge: 200,000 St
Zuordnung: 105

**01.04.0031 Absp.g.,Warneinr. vorhalten**
StL-Nr. 22110541099
Absperrgerät oder Warneinrichtung vorhalten, warten,
instand setzen und betreiben. Vorübergehende Verkehrssicherungsmaßnahmen durchführen. Die Kontrolle wird gesondert vergütet.
Absperrgerät oder Warneinrichtung der OZ '01.04.0029
und
 01.04.0030.'
Menge: 7500,000 Std
Zuordnung: 105

**01.04.0032 Absperrger. oder Warneinr. umsetzen**
StL-Nr. 22110542099
Absperrgerät oder Warneinrichtung innerhalb des Ar-
beitsstellenbereiches umsetzen. Vorübergehende Verkehrssicherungsmaßnahmen durchführen.
Absperrgerät oder Warneinrichtung der OZ '01.04.0029
und
 01.04.0030.'
Menge: 50,000 St
Zuordnung: 105

**01.04.0033 Absp.g.,Warneinr. aufb. u. abb. Abspsch. 250x2000*Typ RA2 3 Strah.eins.gelb*Versorg. Wahl AN**
StL-Nr. 221105405052301
Absperrgerät oder Warneinrichtung betriebsfertig aufbauen und abbauen. Vorhalten, Kontrolle, Wartung, In-
standsetzung und Betreiben werden gesondert vergütet.
Vorübergehende Verkehrssicherungsmaßnahmen durchführen.
70 v. H. des Preises werden nach betriebsfertigem Aufbau, der Rest nach Abbau vergütet.
Absperrschranke Größe 250 x 2000 mm mit Aufstellvorrichtung.
Mit retroreflektierender Folie Klasse RA2.
Mit 3 Richtstrahlern einseitig, gelbes Dauerlicht, WL1.
Energieversorgung nach Wahl des AN.
Menge: 150,000 St
Zuordnung: 105

**01.04.0034 Absp.g.,Warneinr. aufb. u. abb. Abspsch. 250x2000*Typ RA2 5 Strah.eins. rot*Versorg. Wahl AN**
StL-Nr. 221105405052401
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung nach Wahl des AN.
Menge: 150,000 St
Zuordnung: 105

**01.04.0035 Absp.g.,Warneinr. vorhalten**
StL-Nr. 22110541099
Absperrgerät oder Warneinrichtung vorhalten, warten,
instand setzen und betreiben. Vorübergehende Verkehrssicherungsmaßnahmen durchführen. Die Kontrolle wird gesondert vergütet.
Absperrgerät oder Warneinrichtung der OZ '01.04.0033
und
 01.04.0034'
Menge: 10000,000 Std
Zuordnung: 105

**01.04.0036 Absp.g.,Warneinr. aufb. u. abb. Vorw.Blinkleuchte*Typ RA2 mit Blitzlicht*Versorg. Wahl AN**
StL-Nr. 221105405092501
Absperrgerät oder Warneinrichtung betriebsfertig aufbauen und abbauen. Vorhalten, Kontrolle, Wartung, In-
standsetzung und Betreiben werden gesondert vergütet.
Vorübergehende Verkehrssicherungsmaßnahmen durchführen.
70 v. H. des Preises werden nach betriebsfertigem Aufbau, der Rest nach Abbau vergütet.
Vorwarn-Blinkleuchte.
Mit retroreflektierender Folie Klasse RA2.
Mit Blitzlicht, WL5.
Energieversorgung nach Wahl des AN.
Menge: 50,000 St
Zuordnung: 105

**01.04.0037 Bauliches Leitelement aufb. u. abb. Leitschwelle*Leitb. RA2 Ab.5 m Leite.+Bef. entf.**
StL-Nr. 2211054351101
Bauliches Leitelement aufbauen und abbauen. Vorhalten,
Kontrolle, Wartung und Instandsetzung werden gesondert
vergütet. Vorübergehende Sicherungsmaßnahmen durchführen. 70 v.H. des Preises werden nach Aufbau, der Rest
nach Abbau vergütet.
Leitelement = Leitschwelle.
Mit kleiner Leitbake, retroreflektierende Folie Klasse
RA2, Abstand 5,00 m.
Leitelement und Befestigung rückstandsfrei und deckenschonend entfernen und nach Wahl des AN verwerten.
Menge: 100,000 m
Zuordnung: 105

**01.04.0038 Bauliches Leitelement vorhalten wie Vorposition**
StL-Nr. 22110544001
Bauliches Leitelement vorhalten, warten und instandsetzen. Vorübergehende Verkehrssicherungsmaßnahmen
durchführen. Die Kontrolle wird gesondert vergütet.
Bauliches Leitelement wie in Vorposition beschrieben.
Menge: 150,000 md
Zuordnung: 105

**01.04.0039 Bauliches Leitelement umsetzen Leitschwelle*Leitbake Abst 5 m**
StL-Nr. 2211054451100
Bauliches Leitelement innerhalb des Arbeitsstellenbereiches umsetzen. Vorübergehende Verkehrssicherungsmaßnahmen durchführen.
Leitelement = Leitschwelle.
Mit kleiner Leitbake, Abstand 5,00 m.
Menge: 50,000 m
Zuordnung: 105

#### Unterabschnitt 01.05 Transp. LSA

**01.05.0001 Transp. LSA f. Engst. aufb. u. abb. LSA Typ C*Verbind. Wahl AN Entf. ü.50bis100m*Versorg. Wahl AN 2 SZP*VTU erstellen**
StL-Nr. 221105505212111
Transportable Lichtsignalanlage (LSA) für Engstelle
einschließlich Energieversorgung aufbauen, in Betrieb
nehmen und abbauen. Vorhalten, Kontrolle, Wartung, In-
standsetzung und Betreiben werden gesondert vergütet.
Vorübergehende Verkehrssicherungsmaßnahmen durchführen.
70 v. H. des Preises werden nach betriebsfertigem Aufbau, der Rest nach Abbau vergütet.
LSA Typ C, verkehrsabhängige Steuerung.
Verbindung nach Wahl des AN.
Entfernung der Signalgeberstandorte über 50,00 m bis
100,00 m.
Energieversorgung nach Wahl des AN.
Mit Steuerung für 2 Signalzeitenpläne.
Verkehrstechnische Unterlage bestehend aus Signallageplan, Berechnungen, Zwischenzeitenmatrix, Signalzeitenplan erstellen.
Menge: 5,000 St
Zuordnung: 105

**01.05.0002 Transport. Lichtsignalanlage vorh. wie Vorposition**
StL-Nr. 22110551501
Transportable Lichtsignalanlage (LSA) vorhalten, warten, instand setzen und betreiben. Vorübergehende Verkehrssicherungsmaßnahmen durchführen. Die Kontrolle
wird gesondert vergütet.
Transportable LSA wie in Vorposition beschrieben.
Menge: 250,000 Std
Zuordnung: 105

**01.05.0003 Transp. LSA f. Engst. aufb. u. abb. LSA Typ C*Verbind. Wahl AN Entf. ü.50bis100m*Versorg. Wahl AN 4 SZP*VTU erstellen**
StL-Nr. 221105505212121
Transportable Lichtsignalanlage (LSA) für Engstelle
einschließlich Energieversorgung aufbauen, in Betrieb
nehmen und abbauen. Vorhalten, Kontrolle, Wartung, In-
standsetzung und Betreiben werden gesondert vergütet.
Vorübergehende Verkehrssicherungsmaßnahmen durchführen.
70 v. H. des Preises werden nach betriebsfertigem Aufbau, der Rest nach Abbau vergütet.
LSA Typ C, verkehrsabhängige Steuerung.
Verbindung nach Wahl des AN.
Entfernung der Signalgeberstandorte über 50,00 m bis
100,00 m.
Energieversorgung nach Wahl des AN.
Mit Steuerung für 4 Signalzeitenpläne.
Verkehrstechnische Unterlage bestehend aus Signallageplan, Berechnungen, Zwischenzeitenmatrix, Signalzeitenplan erstellen.
Menge: 5,000 St
Zuordnung: 105

**01.05.0004 Transport. Lichtsignalanlage vorh. wie Vorposition**
StL-Nr. 22110551501
Transportable Lichtsignalanlage (LSA) vorhalten, warten, instand setzen und betreiben. Vorübergehende Verkehrssicherungsmaßnahmen durchführen. Die Kontrolle
wird gesondert vergütet.
Transportable LSA wie in Vorposition beschrieben.
Menge: 250,000 Std
Zuordnung: 105

#### Unterabschnitt 01.06 Vorübergehende Markierung (gelb)

**01.06.0001 Längsmarkierung Typ II herstellen durchg. Fb.begr.*Breite 0,12 m Folie*P 7*grobstr. Decke Markierung entf.**
StL-Nr. 22110533211403101
Längsmarkierung Typ II einschl. evtl. Sperrflächenumrandung als vorübergehende Markierung herstellen, warten und instand setzen. Vormarkieren. Vorübergehende
Verkehrssicherungsmaßnahmen durchführen. Abgerechnet
wird der markierte Strich, bei Doppelstrichen zwei
Striche.
Durchgehend als Fahrbahnbegrenzung.
Strichbreite = 0,12 m.
Markierungssystem aus Folie.
Verkehrsklasse = P 7.
Markierung auf grobstrukturierter Asphaltdeckschicht.
Markierung entfernen. Abfall aufnehmen und nach Wahl
des AN verwerten.
Menge: 3000,000 m
Zuordnung: 105

**01.06.0002 Längsmarkierung Typ II herstellen durchg. Fb.begr.*Breite 0,15 m Folie*P 7*grobstr. Decke Markierung entf.**
StL-Nr. 22110533212403101
Längsmarkierung Typ II einschl. evtl. Sperrflächenumrandung als vorübergehende Markierung herstellen, warten und instand setzen. Vormarkieren. Vorübergehende
Verkehrssicherungsmaßnahmen durchführen. Abgerechnet
wird der markierte Strich, bei Doppelstrichen zwei
Striche.
Durchgehend als Fahrbahnbegrenzung.
Strichbreite = 0,15 m.
Markierungssystem aus Folie.
Verkehrsklasse = P 7.
Markierung auf grobstrukturierter Asphaltdeckschicht.
Markierung entfernen. Abfall aufnehmen und nach Wahl
des AN verwerten.
Menge: 5000,000 m
Zuordnung: 105

**01.06.0003 Längsmarkierung Typ II herstellen Str/L 1zu2 Leitl.*Breite 0,12 m Folie*P 7*grobstr. Decke Markierung entf.**
StL-Nr. 22110533231403101
Längsmarkierung Typ II einschl. evtl. Sperrflächenumrandung als vorübergehende Markierung herstellen, warten und instand setzen. Vormarkieren. Vorübergehende
Verkehrssicherungsmaßnahmen durchführen. Abgerechnet
wird der markierte Strich, bei Doppelstrichen zwei
Striche.
Unterbrochen; Verhältnis Strich/Lücke 1 zu 2 als Leitlinie.
Strichbreite = 0,12 m.
Markierungssystem aus Folie.
Verkehrsklasse = P 7.
Markierung auf grobstrukturierter Asphaltdeckschicht.
Markierung entfernen. Abfall aufnehmen und nach Wahl
des AN verwerten.
Menge: 1500,000 m
Zuordnung: 105

**01.06.0004 Längsmarkierung Typ II herstellen Str/L 1zu2 Leitl.*Breite 0,15 m Folie*P 7*grobstr. Decke Markierung entf.**
StL-Nr. 22110533232403101
Längsmarkierung Typ II einschl. evtl. Sperrflächenumrandung als vorübergehende Markierung herstellen, warten und instand setzen. Vormarkieren. Vorübergehende
Verkehrssicherungsmaßnahmen durchführen. Abgerechnet
wird der markierte Strich, bei Doppelstrichen zwei
Striche.
Unterbrochen; Verhältnis Strich/Lücke 1 zu 2 als Leitlinie.
Strichbreite = 0,15 m.
Markierungssystem aus Folie.
Verkehrsklasse = P 7.
Markierung auf grobstrukturierter Asphaltdeckschicht.
Markierung entfernen. Abfall aufnehmen und nach Wahl
des AN verwerten.
Menge: 2500,000 m
Zuordnung: 105

**01.06.0005 Längsmarkierung Typ II herstellen Str/L 1zu1 Blockm*Breite 0,12 m Folie*P 7*grobstr. Decke Markierung entf.**
StL-Nr. 22110533241403101
Längsmarkierung Typ II einschl. evtl. Sperrflächenumrandung als vorübergehende Markierung herstellen, warten und instand setzen. Vormarkieren. Vorübergehende
Verkehrssicherungsmaßnahmen durchführen. Abgerechnet
wird der markierte Strich, bei Doppelstrichen zwei
Striche.
Unterbrochen; Verhältnis Strich/Lücke 1 zu 1 als Fahrbahnbegrenzung (Blockmarkierung).
Strichbreite = 0,12 m.
Markierungssystem aus Folie.
Verkehrsklasse = P 7.
Markierung auf grobstrukturierter Asphaltdeckschicht.
Markierung entfernen. Abfall aufnehmen und nach Wahl
des AN verwerten.
Menge: 500,000 m
Zuordnung: 105

**01.06.0006 Längsmarkierung Typ II herstellen Str/L 1zu1 Blockm*Breite 0,15 m Folie*P 7*grobstr. Decke Markierung entf.**
StL-Nr. 22110533242403101
Längsmarkierung Typ II einschl. evtl. Sperrflächenumrandung als vorübergehende Markierung herstellen, warten und instand setzen. Vormarkieren. Vorübergehende
Verkehrssicherungsmaßnahmen durchführen. Abgerechnet
wird der markierte Strich, bei Doppelstrichen zwei
Striche.
Unterbrochen; Verhältnis Strich/Lücke 1 zu 1 als Fahrbahnbegrenzung (Blockmarkierung).
Strichbreite = 0,15 m.
Markierungssystem aus Folie.
Verkehrsklasse = P 7.
Markierung auf grobstrukturierter Asphaltdeckschicht.
Markierung entfernen. Abfall aufnehmen und nach Wahl
des AN verwerten.
Menge: 500,000 m
Zuordnung: 105

**01.06.0007 Sperrflächenmarkierung Typ II herst Breite 0,30 m*Folie P 7*grobstr. Decke Markierung entf.**
StL-Nr. 221105336230311
Sperrfläche als Schrägstrichgatter Typ II als vorübergehende Markierung herstellen, warten und instand setzen. Vormarkieren. Vorübergehende Verkehrssicherungsmaßnahmen durchführen. Abgerechnet wird der markierte
Strich.
Strichbreite = 0,30 m.
Markierungssystem aus Folie.
Verkehrsklasse = P 7.
Markierung auf grobstrukturierter Asphaltdeckschicht.
Markierung entfernen. Abfall aufnehmen und nach Wahl
des AN verwerten.
Menge: 300,000 m
Zuordnung: 105

**01.06.0008 Sperrflächenmarkierung Typ II herst Breite 0,50 m*Folie P 7*grobstr. Decke Markierung entf.**
StL-Nr. 221105336330311
Sperrfläche als Schrägstrichgatter Typ II als vorübergehende Markierung herstellen, warten und instand setzen. Vormarkieren. Vorübergehende Verkehrssicherungsmaßnahmen durchführen. Abgerechnet wird der markierte
Strich.
Strichbreite = 0,50 m.
Markierungssystem aus Folie.
Verkehrsklasse = P 7.
Markierung auf grobstrukturierter Asphaltdeckschicht.
Markierung entfernen. Abfall aufnehmen und nach Wahl
des AN verwerten.
Menge: 300,000 m
Zuordnung: 105

**01.06.0009 Quermarkierung Typ II herstellen Haltlinie*Folie*P 7 grobstr. Decke*Markierung entf.**
StL-Nr. 221105334140311
Quermarkierung Typ II als vorübergehende Markierung
herstellen, warten und instand setzen. Vormarkieren.
Vorübergehende Verkehrssicherungsmaßnahmen durchführen.
Abgerechnet wird der markierte Strich.
Markierung = Haltlinie.
Markierungssystem aus Folie.
Verkehrsklasse = P 7.
Markierung auf grobstrukturierter Asphaltdeckschicht.
Markierung entfernen. Abfall aufnehmen und nach Wahl
des AN verwerten.
Menge: 150,000 m
Zuordnung: 105

**01.06.0010 Quermarkierung Typ II herstellen Fußgängerfurt*Folie P 7*grobstr. Decke Markierung entf.**
StL-Nr. 221105334340311
Quermarkierung Typ II als vorübergehende Markierung
herstellen, warten und instand setzen. Vormarkieren.
Vorübergehende Verkehrssicherungsmaßnahmen durchführen.
Abgerechnet wird der markierte Strich.
Markierung = Fußgängerfurt.
Markierungssystem aus Folie.
Verkehrsklasse = P 7.
Markierung auf grobstrukturierter Asphaltdeckschicht.
Markierung entfernen. Abfall aufnehmen und nach Wahl
des AN verwerten.
Menge: 100,000 m
Zuordnung: 105

**01.06.0011 Längsmarkierung Typ II herstellen Str/L 1zu1 Blockm*Breite 0,25 m Folie*P 7*grobstr. Decke Markierung entf.**
StL-Nr. 22110533243403101
Längsmarkierung Typ II einschl. evtl. Sperrflächenumrandung als vorübergehende Markierung herstellen, warten und instand setzen. Vormarkieren. Vorübergehende
Verkehrssicherungsmaßnahmen durchführen. Abgerechnet
wird der markierte Strich, bei Doppelstrichen zwei
Striche.
Unterbrochen; Verhältnis Strich/Lücke 1 zu 1 als Fahrbahnbegrenzung (Blockmarkierung).
Strichbreite = 0,25 m.
Markierungssystem aus Folie.
Verkehrsklasse = P 7.
Markierung auf grobstrukturierter Asphaltdeckschicht.
Markierung entfernen. Abfall aufnehmen und nach Wahl
des AN verwerten.
Menge: 150,000 m
Zuordnung: 105

**01.06.0012 Längsmarkierung Typ II herstellen Str/L 1zu1 Blockm*Breite 0,30 m Folie*P 7*grobstr. Decke Markierung entf.**
StL-Nr. 22110533244403101
Längsmarkierung Typ II einschl. evtl. Sperrflächenumrandung als vorübergehende Markierung herstellen, warten und instand setzen. Vormarkieren. Vorübergehende
Verkehrssicherungsmaßnahmen durchführen. Abgerechnet
wird der markierte Strich, bei Doppelstrichen zwei
Striche.
Unterbrochen; Verhältnis Strich/Lücke 1 zu 1 als Fahrbahnbegrenzung (Blockmarkierung).
Strichbreite = 0,30 m.
Markierungssystem aus Folie.
Verkehrsklasse = P 7.
Markierung auf grobstrukturierter Asphaltdeckschicht.
Markierung entfernen. Abfall aufnehmen und nach Wahl
des AN verwerten.
Menge: 150,000 m
Zuordnung: 105

**01.06.0013 Pfeilmarkierung Typ II herstellen*Länge 5,00 m Folie*P 7*grobstr. Decke Markierung entf.**
StL-Nr. 22110533892303101
Pfeilmarkierung Typ II als vorübergehende Markierung
herstellen, warten und instand setzen. Vormarkieren.
Vorübergehende Verkehrssicherungsmaßnahmen durchführen.
Markierungszeichen 'Pfeil geradeaus, links oder rechts
ab,
geradeaus und links oder rechts ab, links und rechts
ab'
Länge = 5,00 m.
Markierungssystem aus Folie.
Verkehrsklasse = P 7.
Markierung auf grobstrukturierter Asphaltdeckschicht.
Markierung entfernen. Abfall aufnehmen und nach Wahl
des AN verwerten.
Menge: 20,000 St
Zuordnung: 105

**01.06.0014 Pfeilmarkierung Typ II herstellen*Länge 7,50 m Folie*P 7*grobstr. Decke Markierung entf.**
StL-Nr. 22110533893303101
Pfeilmarkierung Typ II als vorübergehende Markierung
herstellen, warten und instand setzen. Vormarkieren.
Vorübergehende Verkehrssicherungsmaßnahmen durchführen.
Markierungszeichen 'Pfeil geradeaus, links oder rechts
ab,
geradeaus und links oder rechts ab, links und rechts
ab'
Länge = 7,50 m.
Markierungssystem aus Folie.
Verkehrsklasse = P 7.
Markierung auf grobstrukturierter Asphaltdeckschicht.
Markierung entfernen. Abfall aufnehmen und nach Wahl
des AN verwerten.
Menge: 20,000 St
Zuordnung: 105

**01.06.0015 Quermarkierung Typ II herstellen Fußgängerüberweg*Folie P 7*grobstr. Decke Markierung entf.**
StL-Nr. 221105334540311
Quermarkierung Typ II als vorübergehende Markierung
herstellen, warten und instand setzen. Vormarkieren.
Vorübergehende Verkehrssicherungsmaßnahmen durchführen.
Abgerechnet wird der markierte Strich.
Markierung = Fußgängerüberweg.
Markierungssystem aus Folie.
Verkehrsklasse = P 7.
Markierung auf grobstrukturierter Asphaltdeckschicht.
Markierung entfernen. Abfall aufnehmen und nach Wahl
des AN verwerten.
Menge: 150,000 m
Zuordnung: 105

**01.06.0016 Sonstiges Mark.zeichen Typ II herst*Folie P 7*grobstr. Decke Markierung entf.**
StL-Nr. 221105342930311
Sonstiges Markierungszeichen Typ II nach Unterlagen des
AG als vorübergehende Markierung herstellen, warten und
instand setzen. Vormarkieren. Vorübergehende Verkehrssicherungsmaßnahmen durchführen.
Markierungszeichen 'Piktogramm Radfahrer'
Markierungssystem aus Folie.
Verkehrsklasse = P 7.
Markierung auf grobstrukturierter Asphaltdeckschicht.
Markierung entfernen. Abfall aufnehmen und nach Wahl
des AN verwerten.
Menge: 15,000 St
Zuordnung: 105

**01.06.0017 Markierungsfläche trocknen**
StL-Nr. 221105312
Fläche für Markierung auf Anordnung des AG schonend
trocknen. Vorübergehende Verkehrssicherungsmaßnahmen
durchführen. Abgerechnet wird die zu markierende
Fläche. Bei Pfeil, Buchstabe, Ziffer, Verkehrsschild
und Piktogramm ergibt sich die Fläche aus dem kleinsten
umschriebenen Rechteck.
Menge: 300,000 m2
Zuordnung: 105

**01.06.0018 Markierungsfläche reinigen**
StL-Nr. 22110531699
Fläche der Markierung reinigen.
Kehrgut aufnehmen und nach Wahl des AN verwerten.
Vorübergehende Verkehrssicherungsmaßnahmen durchführen.
Abgerechnet wird die zu markierende Fläche. Bei Pfeil,
Buchstabe, Ziffer, Verkehrsschild und Piktogramm ergibt
sich die Fläche aus dem kleinsten umschriebenen Rechteck.
Reinigung 'rückstandslos mit geeignetem Verfahren nach
Wahl des AN.'
Menge: 300,000 m2
Zuordnung: 105

**01.06.0019 Auskreuzung herstellen Typ II*Breite 0,12 m Länge 2 x 5,00 m*P 7 grobstr. Decke*Folie entf.**
StL-Nr. 221105344212511
Auskreuzung als vorübergehende Markierung herstellen,
warten und instand setzen. Vorübergehende Verkehrssicherungsmaßnahmen durchführen.
Als Markierungssystem aus Folie Typ II.
Strichbreite = 0,12 m.
Strichlänge = 2 x 5,00 m.
Verkehrsklasse = P 7.
Markierung auf grobstrukturierter Asphaltdeckschicht.
Markierungsfolie entfernen. Abfall aufnehmen und nach
Wahl des AN verwerten.
Menge: 25,000 St
Zuordnung: 105

**01.06.0020 Auskreuzung herstellen Typ II*Breite 0,15 m Länge 2 x 7,50 m*P 7 grobstr. Decke*Folie entf.**
StL-Nr. 221105344223511
Auskreuzung als vorübergehende Markierung herstellen,
warten und instand setzen. Vorübergehende Verkehrssicherungsmaßnahmen durchführen.
Als Markierungssystem aus Folie Typ II.
Strichbreite = 0,15 m.
Strichlänge = 2 x 7,50 m.
Verkehrsklasse = P 7.
Markierung auf grobstrukturierter Asphaltdeckschicht.
Markierungsfolie entfernen. Abfall aufnehmen und nach
Wahl des AN verwerten.
Menge: 25,000 St
Zuordnung: 105

**01.06.0021 Längsmarkierung Typ II herstellen durchg. Fb.begr.*Breite 0,12 m Kaltplastikmasse*P 7 grobstr. Decke*Markierung entf.**
StL-Nr. 22110533211303101
Längsmarkierung Typ II einschl. evtl. Sperrflächenumrandung als vorübergehende Markierung herstellen, warten und instand setzen. Vormarkieren. Vorübergehende
Verkehrssicherungsmaßnahmen durchführen. Abgerechnet
wird der markierte Strich, bei Doppelstrichen zwei
Striche.
Durchgehend als Fahrbahnbegrenzung.
Strichbreite = 0,12 m.
Markierungssystem aus reaktivem Stoff, nicht spritzbar
(Kaltplastikmasse) als Agglomeratmarkierung.
Verkehrsklasse = P 7.
Markierung auf grobstrukturierter Asphaltdeckschicht.
Markierung entfernen. Abfall aufnehmen und nach Wahl
des AN verwerten.
Menge: 500,000 m
Zuordnung: 105

**01.06.0022 Längsmarkierung Typ II herstellen durchg. Fb.begr.*Breite 0,15 m Kaltplastikmasse*P 7 grobstr. Decke*Markierung entf.**
StL-Nr. 22110533212303101
Längsmarkierung Typ II einschl. evtl. Sperrflächenumrandung als vorübergehende Markierung herstellen, warten und instand setzen. Vormarkieren. Vorübergehende
Verkehrssicherungsmaßnahmen durchführen. Abgerechnet
wird der markierte Strich, bei Doppelstrichen zwei
Striche.
Durchgehend als Fahrbahnbegrenzung.
Strichbreite = 0,15 m.
Markierungssystem aus reaktivem Stoff, nicht spritzbar
(Kaltplastikmasse) als Agglomeratmarkierung.
Verkehrsklasse = P 7.
Markierung auf grobstrukturierter Asphaltdeckschicht.
Markierung entfernen. Abfall aufnehmen und nach Wahl
des AN verwerten.
Menge: 500,000 m
Zuordnung: 105

**01.06.0023 Längsmarkierung Typ II herstellen Str/L 1zu1 Blockm*Breite 0,25 m Kaltplastikmasse*P 7 grobstr. Decke*Markierung entf.**
StL-Nr. 22110533243303101
Längsmarkierung Typ II einschl. evtl. Sperrflächenumrandung als vorübergehende Markierung herstellen, warten und instand setzen. Vormarkieren. Vorübergehende
Verkehrssicherungsmaßnahmen durchführen. Abgerechnet
wird der markierte Strich, bei Doppelstrichen zwei
Striche.
Unterbrochen; Verhältnis Strich/Lücke 1 zu 1 als Fahrbahnbegrenzung (Blockmarkierung).
Strichbreite = 0,25 m.
Markierungssystem aus reaktivem Stoff, nicht spritzbar
(Kaltplastikmasse) als Agglomeratmarkierung.
Verkehrsklasse = P 7.
Markierung auf grobstrukturierter Asphaltdeckschicht.
Markierung entfernen. Abfall aufnehmen und nach Wahl
des AN verwerten.
Menge: 250,000 m
Zuordnung: 105

**01.06.0024 Längsmarkierung Typ II herstellen Str/L 1zu1 Blockm*Breite 0,30 m Kaltplastikmasse*P 7 grobstr. Decke*Markierung entf.**
StL-Nr. 22110533244303101
Längsmarkierung Typ II einschl. evtl. Sperrflächenumrandung als vorübergehende Markierung herstellen, warten und instand setzen. Vormarkieren. Vorübergehende
Verkehrssicherungsmaßnahmen durchführen. Abgerechnet
wird der markierte Strich, bei Doppelstrichen zwei
Striche.
Unterbrochen; Verhältnis Strich/Lücke 1 zu 1 als Fahrbahnbegrenzung (Blockmarkierung).
Strichbreite = 0,30 m.
Markierungssystem aus reaktivem Stoff, nicht spritzbar
(Kaltplastikmasse) als Agglomeratmarkierung.
Verkehrsklasse = P 7.
Markierung auf grobstrukturierter Asphaltdeckschicht.
Markierung entfernen. Abfall aufnehmen und nach Wahl
des AN verwerten.
Menge: 250,000 m
Zuordnung: 105

#### Unterabschnitt 01.07 Bleibende Markierung (weiß)

**01.07.0001 Längsmarkierung Typ II herstellen durchg.Fb.begr.*Breite 0,12 m mit Vormarkierung*Heißplastikmasse Aggl.regelm. P 7*grobstr. Decke**
StL-Nr. 22113150511173921
Längsmarkierung Typ II einschl. evtl.
Sperrflächenumrandung als endgültige Markierung herstellen. Abgerechnet wird der markierte Strich, bei
Doppelstrichen zwei Striche.
Durchgehend als Fahrbahnbegrenzung.
Strichbreite = 0,12 m.
Strich mit Vormarkierung.
Markierungssystem aus thermoplastischem Stoff, nicht
spritzbar (Heißplastikmasse).
Als Agglomeratmarkierung, regelmäßig angeordnet.
Schichtdicke '/Materialmenge: min. 4,0 kg/m2'
Verkehrsklasse = P 7.
Markierung auf grobstrukturierter Asphaltdeckschicht.
Menge: 2000,000 m
Zuordnung: 131

**01.07.0002 Längsmarkierung Typ II herstellen durchg.Fb.begr.*Breite 0,15 m mit Vormarkierung*Heißplastikmasse Aggl.regelm. P 7*grobstr. Decke**
StL-Nr. 22113150512173921
Längsmarkierung Typ II einschl. evtl.
Sperrflächenumrandung als endgültige Markierung herstellen. Abgerechnet wird der markierte Strich, bei
Doppelstrichen zwei Striche.
Durchgehend als Fahrbahnbegrenzung.
Strichbreite = 0,15 m.
Strich mit Vormarkierung.
Markierungssystem aus thermoplastischem Stoff, nicht
spritzbar (Heißplastikmasse).
Als Agglomeratmarkierung, regelmäßig angeordnet.
Schichtdicke '/Materialmenge: min. 4,0 kg/m2'
Verkehrsklasse = P 7.
Markierung auf grobstrukturierter Asphaltdeckschicht.
Menge: 2000,000 m
Zuordnung: 131

**01.07.0003 Längsmarkierung Typ II herstellen durchg.Fb.begr.*Breite 0,25 m mit Vormarkierung*Heißplastikmasse Aggl.regelm. P 7*grobstr. Decke**
StL-Nr. 22113150513173921
Längsmarkierung Typ II einschl. evtl.
Sperrflächenumrandung als endgültige Markierung herstellen. Abgerechnet wird der markierte Strich, bei
Doppelstrichen zwei Striche.
Durchgehend als Fahrbahnbegrenzung.
Strichbreite = 0,25 m.
Strich mit Vormarkierung.
Markierungssystem aus thermoplastischem Stoff, nicht
spritzbar (Heißplastikmasse).
Als Agglomeratmarkierung, regelmäßig angeordnet.
Schichtdicke '/Materialmenge: min. 4,0 kg/m2'
Verkehrsklasse = P 7.
Markierung auf grobstrukturierter Asphaltdeckschicht.
Menge: 500,000 m
Zuordnung: 131

**01.07.0004 Längsmarkierung Typ II herstellen durchg.Fb.begr.*Breite 0,30 m mit Vormarkierung*Heißplastikmasse Aggl.regelm. P 7*grobstr.Betond.**
StL-Nr. 22113150514173923
Längsmarkierung Typ II einschl. evtl.
Sperrflächenumrandung als endgültige Markierung herstellen. Abgerechnet wird der markierte Strich, bei
Doppelstrichen zwei Striche.
Durchgehend als Fahrbahnbegrenzung.
Strichbreite = 0,30 m.
Strich mit Vormarkierung.
Markierungssystem aus thermoplastischem Stoff, nicht
spritzbar (Heißplastikmasse).
Als Agglomeratmarkierung, regelmäßig angeordnet.
Schichtdicke '/Materialmenge: min. 4,0 kg/m2'
Verkehrsklasse = P 7.
Markierung auf grobstrukturierter Betondecke.
Menge: 400,000 m
Zuordnung: 131

**01.07.0005 Längsmarkierung Typ II herstellen Leitlinie 1 zu 2*Breite 0,12 m mit Vormarkierung*Heißplastikmasse Aggl.regelm. P 7*grobstr. Decke**
StL-Nr. 22113150531173921
Längsmarkierung Typ II einschl. evtl.
Sperrflächenumrandung als endgültige Markierung herstellen. Abgerechnet wird der markierte Strich, bei
Doppelstrichen zwei Striche.
Unterbrochen; Verhältnis Strich/Lücke 1 zu 2 als Leitlinie.
Strichbreite = 0,12 m.
Strich mit Vormarkierung.
Markierungssystem aus thermoplastischem Stoff, nicht
spritzbar (Heißplastikmasse).
Als Agglomeratmarkierung, regelmäßig angeordnet.
Schichtdicke '/Materialmenge: min. 4,0 kg/m2'
Verkehrsklasse = P 7.
Markierung auf grobstrukturierter Asphaltdeckschicht.
Menge: 2000,000 m
Zuordnung: 131

**01.07.0006 Längsmarkierung Typ II herstellen Leitlinie 1 zu 2*Breite 0,15 m mit Vormarkierung*Heißplastikmasse Aggl.regelm. P 7*grobstr. Decke**
StL-Nr. 22113150532173921
Längsmarkierung Typ II einschl. evtl.
Sperrflächenumrandung als endgültige Markierung herstellen. Abgerechnet wird der markierte Strich, bei
Doppelstrichen zwei Striche.
Unterbrochen; Verhältnis Strich/Lücke 1 zu 2 als Leitlinie.
Strichbreite = 0,15 m.
Strich mit Vormarkierung.
Markierungssystem aus thermoplastischem Stoff, nicht
spritzbar (Heißplastikmasse).
Als Agglomeratmarkierung, regelmäßig angeordnet.
Schichtdicke '/Materialmenge: min. 4,0 kg/m2'
Verkehrsklasse = P 7.
Markierung auf grobstrukturierter Asphaltdeckschicht.
Menge: 2000,000 m
Zuordnung: 131

**01.07.0007 Längsmarkierung Typ II herstellen Leitlinie 1 zu 1*Breite 0,12 m mit Vormarkierung*Heißplastikmasse Aggl.regelm. P 7*grobstr. Decke**
StL-Nr. 22113150551173921
Längsmarkierung Typ II einschl. evtl.
Sperrflächenumrandung als endgültige Markierung herstellen. Abgerechnet wird der markierte Strich, bei
Doppelstrichen zwei Striche.
Unterbrochen; Verhältnis Strich/Lücke 1 zu 1 als Leitlinie.
Strichbreite = 0,12 m.
Strich mit Vormarkierung.
Markierungssystem aus thermoplastischem Stoff, nicht
spritzbar (Heißplastikmasse).
Als Agglomeratmarkierung, regelmäßig angeordnet.
Schichtdicke '/Materialmenge: min. 4,0 kg/m2'
Verkehrsklasse = P 7.
Markierung auf grobstrukturierter Asphaltdeckschicht.
Menge: 1000,000 m
Zuordnung: 131

**01.07.0008 Längsmarkierung Typ II herstellen Leitlinie 1 zu 1*Breite 0,15 m mit Vormarkierung*Heißplastikmasse Aggl.regelm. P 7*grobstr. Decke**
StL-Nr. 22113150552173921
Längsmarkierung Typ II einschl. evtl.
Sperrflächenumrandung als endgültige Markierung herstellen. Abgerechnet wird der markierte Strich, bei
Doppelstrichen zwei Striche.
Unterbrochen; Verhältnis Strich/Lücke 1 zu 1 als Leitlinie.
Strichbreite = 0,15 m.
Strich mit Vormarkierung.
Markierungssystem aus thermoplastischem Stoff, nicht
spritzbar (Heißplastikmasse).
Als Agglomeratmarkierung, regelmäßig angeordnet.
Schichtdicke '/Materialmenge: min. 4,0 kg/m2'
Verkehrsklasse = P 7.
Markierung auf grobstrukturierter Asphaltdeckschicht.
Menge: 1000,000 m
Zuordnung: 131

**01.07.0009 Längsmarkierung Typ II herstellen Leitlinie 2 zu 1*Breite 0,12 m mit Vormarkierung*Heißplastikmasse Aggl.regelm. P 7*grobstr. Decke**
StL-Nr. 22113150561173921
Längsmarkierung Typ II einschl. evtl.
Sperrflächenumrandung als endgültige Markierung herstellen. Abgerechnet wird der markierte Strich, bei
Doppelstrichen zwei Striche.
Unterbrochen; Verhältnis Strich/Lücke 2 zu 1 als Leitlinie.
Strichbreite = 0,12 m.
Strich mit Vormarkierung.
Markierungssystem aus thermoplastischem Stoff, nicht
spritzbar (Heißplastikmasse).
Als Agglomeratmarkierung, regelmäßig angeordnet.
Schichtdicke '/Materialmenge: min. 4,0 kg/m2'
Verkehrsklasse = P 7.
Markierung auf grobstrukturierter Asphaltdeckschicht.
Menge: 500,000 m
Zuordnung: 131

**01.07.0010 Längsmarkierung Typ II herstellen Leitlinie 2 zu 1*Breite 0,15 m mit Vormarkierung*Heißplastikmasse Aggl.regelm. P 7*grobstr. Decke**
StL-Nr. 22113150562173921
Längsmarkierung Typ II einschl. evtl.
Sperrflächenumrandung als endgültige Markierung herstellen. Abgerechnet wird der markierte Strich, bei
Doppelstrichen zwei Striche.
Unterbrochen; Verhältnis Strich/Lücke 2 zu 1 als Leitlinie.
Strichbreite = 0,15 m.
Strich mit Vormarkierung.
Markierungssystem aus thermoplastischem Stoff, nicht
spritzbar (Heißplastikmasse).
Als Agglomeratmarkierung, regelmäßig angeordnet.
Schichtdicke '/Materialmenge: min. 4,0 kg/m2'
Verkehrsklasse = P 7.
Markierung auf grobstrukturierter Asphaltdeckschicht.
Menge: 500,000 m
Zuordnung: 131

**01.07.0011 Längsmarkierung Typ II herstellen Leitlinie 1 zu 2*Breite 0,25 m mit Vormarkierung*Heißplastikmasse Aggl.regelm. P 7*grobstr. Decke**
StL-Nr. 22113150533173921
Längsmarkierung Typ II einschl. evtl.
Sperrflächenumrandung als endgültige Markierung herstellen. Abgerechnet wird der markierte Strich, bei
Doppelstrichen zwei Striche.
Unterbrochen; Verhältnis Strich/Lücke 1 zu 2 als Leitlinie.
Strichbreite = 0,25 m.
Strich mit Vormarkierung.
Markierungssystem aus thermoplastischem Stoff, nicht
spritzbar (Heißplastikmasse).
Als Agglomeratmarkierung, regelmäßig angeordnet.
Schichtdicke '/Materialmenge: min. 4,0 kg/m2'
Verkehrsklasse = P 7.
Markierung auf grobstrukturierter Asphaltdeckschicht.
Menge: 750,000 m
Zuordnung: 131

**01.07.0012 Längsmarkierung Typ II herstellen Leitlinie 1 zu 2*Breite 0,30 m mit Vormarkierung*Heißplastikmasse Aggl.regelm. P 7*grobstr. Decke**
StL-Nr. 22113150534173921
Längsmarkierung Typ II einschl. evtl.
Sperrflächenumrandung als endgültige Markierung herstellen. Abgerechnet wird der markierte Strich, bei
Doppelstrichen zwei Striche.
Unterbrochen; Verhältnis Strich/Lücke 1 zu 2 als Leitlinie.
Strichbreite = 0,30 m.
Strich mit Vormarkierung.
Markierungssystem aus thermoplastischem Stoff, nicht
spritzbar (Heißplastikmasse).
Als Agglomeratmarkierung, regelmäßig angeordnet.
Schichtdicke '/Materialmenge: min. 4,0 kg/m2'
Verkehrsklasse = P 7.
Markierung auf grobstrukturierter Asphaltdeckschicht.
Menge: 500,000 m
Zuordnung: 131

**01.07.0013 Quermarkierung Typ II herstellen Haltlinie*mit Vormarkierung Heißplastikmasse*grobe Nachstreum. grobstr. Decke**
StL-Nr. 221131510112101
Quermarkierung Typ II als endgültige Markierung herstellen. Verkehrsklasse P 7. Abgerechnet wird der markierte Strich.
Markierung = Haltlinie.
Strich mit Vormarkierung.
Markierungssystem aus thermoplastischem Stoff, nicht
spritzbar (Heißplastikmasse).
Als System mit groben Nachstreumitteln.
Markierung auf grobstrukturierter Asphaltdeckschicht.
Menge: 50,000 m
Zuordnung: 131

**01.07.0014 Pfeilmarkierung Typ II herstellen geradeaus*mit Vormarkierung*Heißplastikmasse grobe Nachstreum.*grobstr. Decke**
StL-Nr. 22113152011921001
Pfeilmarkierung Typ II als endgültige Markierung herstellen.  Verkehrsklasse P 7.
Markierungszeichen = Pfeil geradeaus.
Mit Vormarkierung.
Länge '5 bis 7,5m. '
Markierungssystem aus thermoplastischem Stoff, nicht
spritzbar (Heißplastikmasse).
Als System mit groben Nachstreumitteln.
Markierung auf grobstrukturierter Asphaltdeckschicht.
Menge: 10,000 St
Zuordnung: 131

**01.07.0015 Pfeilmarkierung Typ II herstellen gerad.+li.o.re.ab*mit Vormarkierung*Heißplastikmasse grobe Nachstreum.*grobstr. Decke**
StL-Nr. 22113152031921001
Pfeilmarkierung Typ II als endgültige Markierung herstellen.  Verkehrsklasse P 7.
Markierungszeichen = Pfeil geradeaus und links oder
rechts ab.
Mit Vormarkierung.
Länge '5 bis 7,5m.'
Markierungssystem aus thermoplastischem Stoff, nicht
spritzbar (Heißplastikmasse).
Als System mit groben Nachstreumitteln.
Markierung auf grobstrukturierter Asphaltdeckschicht.
Menge: 10,000 St
Zuordnung: 131

**01.07.0016 Pfeilmarkierung Typ II herstellen li.o.re. ab*mit Vormarkierung*Heißplastikmasse grobe Nachstreum.*grobstr. Decke**
StL-Nr. 22113152021921001
Pfeilmarkierung Typ II als endgültige Markierung herstellen.  Verkehrsklasse P 7.
Markierungszeichen = Pfeil links oder rechts ab.
Mit Vormarkierung.
Länge '5 bis 7,5m.'
Markierungssystem aus thermoplastischem Stoff, nicht
spritzbar (Heißplastikmasse).
Als System mit groben Nachstreumitteln.
Markierung auf grobstrukturierter Asphaltdeckschicht.
Menge: 10,000 St
Zuordnung: 131

**01.07.0017 Längsmarkierung Typ II herstellen durchg. Fb.begr.*Breite 0,12 m Kaltplastikmasse*P 7 grobstr. Decke*Markierung entf.**
StL-Nr. 22110533211303101
Längsmarkierung Typ II einschl. evtl. Sperrflächenumrandung als vorübergehende Markierung herstellen, warten und instand setzen. Vormarkieren. Vorübergehende
Verkehrssicherungsmaßnahmen durchführen. Abgerechnet
wird der markierte Strich, bei Doppelstrichen zwei
Striche.
Durchgehend als Fahrbahnbegrenzung.
Strichbreite = 0,12 m.
Markierungssystem aus reaktivem Stoff, nicht spritzbar
(Kaltplastikmasse) als Agglomeratmarkierung.
Verkehrsklasse = P 7.
Markierung auf grobstrukturierter Asphaltdeckschicht.
Markierung entfernen. Abfall aufnehmen und nach Wahl
des AN verwerten.
Menge: 600,000 m
Zuordnung: 105

**01.07.0018 Längsmarkierung Typ II herstellen durchg. Fb.begr.*Breite 0,15 m Kaltplastikmasse*P 7 grobstr. Decke*Markierung entf.**
StL-Nr. 22110533212303101
Längsmarkierung Typ II einschl. evtl. Sperrflächenumrandung als vorübergehende Markierung herstellen, warten und instand setzen. Vormarkieren. Vorübergehende
Verkehrssicherungsmaßnahmen durchführen. Abgerechnet
wird der markierte Strich, bei Doppelstrichen zwei
Striche.
Durchgehend als Fahrbahnbegrenzung.
Strichbreite = 0,15 m.
Markierungssystem aus reaktivem Stoff, nicht spritzbar
(Kaltplastikmasse) als Agglomeratmarkierung.
Verkehrsklasse = P 7.
Markierung auf grobstrukturierter Asphaltdeckschicht.
Markierung entfernen. Abfall aufnehmen und nach Wahl
des AN verwerten.
Menge: 600,000 m
Zuordnung: 105

**01.07.0019 Längsmarkierung Typ II herstellen Str/L 1zu1 Blockm*Breite 0,25 m Kaltplastikmasse*P 7 grobstr. Decke*Markierung entf.**
StL-Nr. 22110533243303101
Längsmarkierung Typ II einschl. evtl. Sperrflächenumrandung als vorübergehende Markierung herstellen, warten und instand setzen. Vormarkieren. Vorübergehende
Verkehrssicherungsmaßnahmen durchführen. Abgerechnet
wird der markierte Strich, bei Doppelstrichen zwei
Striche.
Unterbrochen; Verhältnis Strich/Lücke 1 zu 1 als Fahrbahnbegrenzung (Blockmarkierung).
Strichbreite = 0,25 m.
Markierungssystem aus reaktivem Stoff, nicht spritzbar
(Kaltplastikmasse) als Agglomeratmarkierung.
Verkehrsklasse = P 7.
Markierung auf grobstrukturierter Asphaltdeckschicht.
Markierung entfernen. Abfall aufnehmen und nach Wahl
des AN verwerten.
Menge: 400,000 m
Zuordnung: 105

**01.07.0020 Längsmarkierung Typ II herstellen Str/L 1zu1 Blockm*Breite 0,30 m Kaltplastikmasse*P 7 grobstr. Decke*Markierung entf.**
StL-Nr. 22110533244303101
Längsmarkierung Typ II einschl. evtl. Sperrflächenumrandung als vorübergehende Markierung herstellen, warten und instand setzen. Vormarkieren. Vorübergehende
Verkehrssicherungsmaßnahmen durchführen. Abgerechnet
wird der markierte Strich, bei Doppelstrichen zwei
Striche.
Unterbrochen; Verhältnis Strich/Lücke 1 zu 1 als Fahrbahnbegrenzung (Blockmarkierung).
Strichbreite = 0,30 m.
Markierungssystem aus reaktivem Stoff, nicht spritzbar
(Kaltplastikmasse) als Agglomeratmarkierung.
Verkehrsklasse = P 7.
Markierung auf grobstrukturierter Asphaltdeckschicht.
Markierung entfernen. Abfall aufnehmen und nach Wahl
des AN verwerten.
Menge: 400,000 m
Zuordnung: 105

#### Unterabschnitt 01.08 Kontrolle

**01.08.0001 Kontrolle d. Verkehrss. an Arb.st. zweimal täglich*elektron. Gerät**
StL-Nr. 22110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 1000,000 d
Zuordnung: 105

### Abschnitt 02 Regelpläne

#### Unterabschnitt 02.00 AKD hell

**02.00.0001 Verk.sich. kürzerer Dauer durchf.*stat. Arbeitsst.*über 4 bis 8 Std. bei Tageslicht**
StL-Nr. 22110513590192100
Verkehrssicherung an Arbeitsstellen von kürzerer Dauer
betriebsfertig aufbauen, vorhalten, warten, instand
setzen, betreiben und abbauen. Vorübergehende Verkehrssicherungsmaßnahmen durchführen.
Nach RSA, Regelplan 'HE 0.1 T'
Für stationäre Arbeitsstelle.
Länge des Arbeitsbereiches 'bis 300 m'
Gesamtdauer der Verkehrsführung über 4 Std. bis 8 Std.
Bei Tageslicht.
Menge: 25,000 St
Zuordnung: 105

**02.00.0002 Verk.sich. kürzerer Dauer durchf.*stat. Arbeitsst.*über 4 bis 8 Std. bei Tageslicht**
StL-Nr. 22110513590192100
Verkehrssicherung an Arbeitsstellen von kürzerer Dauer
betriebsfertig aufbauen, vorhalten, warten, instand
setzen, betreiben und abbauen. Vorübergehende Verkehrssicherungsmaßnahmen durchführen.
Nach RSA, Regelplan 'HE 0.1 T'
Für stationäre Arbeitsstelle.
Länge des Arbeitsbereiches 'bis 600 m'
Gesamtdauer der Verkehrsführung über 4 Std. bis 8 Std.
Bei Tageslicht.
Menge: 20,000 St
Zuordnung: 105

**02.00.0003 Verk.sich. kürzerer Dauer durchf.*stat. Arbeitsst.*über 4 bis 8 Std. bei Tageslicht**
StL-Nr. 22110513590192100
Verkehrssicherung an Arbeitsstellen von kürzerer Dauer
betriebsfertig aufbauen, vorhalten, warten, instand
setzen, betreiben und abbauen. Vorübergehende Verkehrssicherungsmaßnahmen durchführen.
Nach RSA, Regelplan 'HE 0.3 TB'
Für stationäre Arbeitsstelle.
Länge des Arbeitsbereiches 'bis 300 m'
Gesamtdauer der Verkehrsführung über 4 Std. bis 8 Std.
Bei Tageslicht.
Menge: 10,000 St
Zuordnung: 105

**02.00.0004 Verk.sich. kürzerer Dauer durchf.*stat. Arbeitsst.*über 4 bis 8 Std. bei Tageslicht**
StL-Nr. 22110513590192100
Verkehrssicherung an Arbeitsstellen von kürzerer Dauer
betriebsfertig aufbauen, vorhalten, warten, instand
setzen, betreiben und abbauen. Vorübergehende Verkehrssicherungsmaßnahmen durchführen.
Nach RSA, Regelplan 'HE 0.3 TB'
Für stationäre Arbeitsstelle.
Länge des Arbeitsbereiches 'bis 600 m'
Gesamtdauer der Verkehrsführung über 4 Std. bis 8 Std.
Bei Tageslicht.
Menge: 10,000 St
Zuordnung: 105

**02.00.0005 Verk.sich. kürzerer Dauer durchf.*stat. Arbeitsst.*über 4 bis 8 Std. bei Tageslicht**
StL-Nr. 22110513590192100
Verkehrssicherung an Arbeitsstellen von kürzerer Dauer
betriebsfertig aufbauen, vorhalten, warten, instand
setzen, betreiben und abbauen. Vorübergehende Verkehrssicherungsmaßnahmen durchführen.
Nach RSA, Regelplan 'HE 1.1 RT'
Für stationäre Arbeitsstelle.
Länge des Arbeitsbereiches 'bis 300 m'
Gesamtdauer der Verkehrsführung über 4 Std. bis 8 Std.
Bei Tageslicht.
Menge: 10,000 St
Zuordnung: 105

**02.00.0006 Verk.sich. kürzerer Dauer durchf.*stat. Arbeitsst.*über 4 bis 8 Std. bei Tageslicht**
StL-Nr. 22110513590192100
Verkehrssicherung an Arbeitsstellen von kürzerer Dauer
betriebsfertig aufbauen, vorhalten, warten, instand
setzen, betreiben und abbauen. Vorübergehende Verkehrssicherungsmaßnahmen durchführen.
Nach RSA, Regelplan 'HE 1.1 RT'
Für stationäre Arbeitsstelle.
Länge des Arbeitsbereiches 'bis 600 m'
Gesamtdauer der Verkehrsführung über 4 Std. bis 8 Std.
Bei Tageslicht.
Menge: 10,000 St
Zuordnung: 105

**02.00.0007 Verk.sich. kürzerer Dauer durchf.*stat. Arbeitsst.*über 4 bis 8 Std. bei Tageslicht**
StL-Nr. 22110513590192100
Verkehrssicherung an Arbeitsstellen von kürzerer Dauer
betriebsfertig aufbauen, vorhalten, warten, instand
setzen, betreiben und abbauen. Vorübergehende Verkehrssicherungsmaßnahmen durchführen.
Nach RSA, Regelplan 'HE 1.2 RT'
Für stationäre Arbeitsstelle.
Länge des Arbeitsbereiches 'bis 300 m'
Gesamtdauer der Verkehrsführung über 4 Std. bis 8 Std.
Bei Tageslicht.
Menge: 10,000 St
Zuordnung: 105

**02.00.0008 Verk.sich. kürzerer Dauer durchf.*stat. Arbeitsst.*über 4 bis 8 Std. bei Tageslicht**
StL-Nr. 22110513590192100
Verkehrssicherung an Arbeitsstellen von kürzerer Dauer
betriebsfertig aufbauen, vorhalten, warten, instand
setzen, betreiben und abbauen. Vorübergehende Verkehrssicherungsmaßnahmen durchführen.
Nach RSA, Regelplan 'HE 1.2 RT'
Für stationäre Arbeitsstelle.
Länge des Arbeitsbereiches 'bis 600 m'
Gesamtdauer der Verkehrsführung über 4 Std. bis 8 Std.
Bei Tageslicht.
Menge: 10,000 St
Zuordnung: 105

**02.00.0009 Verk.sich. kürzerer Dauer durchf.*stat. Arbeitsst.*über 4 bis 8 Std. bei Tageslicht**
StL-Nr. 22110513590192100
Verkehrssicherung an Arbeitsstellen von kürzerer Dauer
betriebsfertig aufbauen, vorhalten, warten, instand
setzen, betreiben und abbauen. Vorübergehende Verkehrssicherungsmaßnahmen durchführen.
Nach RSA, Regelplan 'HE 1.73 RTB'
Für stationäre Arbeitsstelle.
Länge des Arbeitsbereiches 'bis 300 m'
Gesamtdauer der Verkehrsführung über 4 Std. bis 8 Std.
Bei Tageslicht.
Menge: 10,000 St
Zuordnung: 105

**02.00.0010 Verk.sich. kürzerer Dauer durchf.*stat. Arbeitsst.*über 4 bis 8 Std. bei Tageslicht**
StL-Nr. 22110513590192100
Verkehrssicherung an Arbeitsstellen von kürzerer Dauer
betriebsfertig aufbauen, vorhalten, warten, instand
setzen, betreiben und abbauen. Vorübergehende Verkehrssicherungsmaßnahmen durchführen.
Nach RSA, Regelplan 'HE 1.73 RTB'
Für stationäre Arbeitsstelle.
Länge des Arbeitsbereiches 'bis 600 m'
Gesamtdauer der Verkehrsführung über 4 Std. bis 8 Std.
Bei Tageslicht.
Menge: 10,000 St
Zuordnung: 105

**02.00.0011 Verk.sich. kürzerer Dauer durchf.*stat. Arbeitsst.*über 4 bis 8 Std. bei Tageslicht**
StL-Nr. 22110513590192100
Verkehrssicherung an Arbeitsstellen von kürzerer Dauer
betriebsfertig aufbauen, vorhalten, warten, instand
setzen, betreiben und abbauen. Vorübergehende Verkehrssicherungsmaßnahmen durchführen.
Nach RSA, Regelplan 'HE 1.7 LT'
Für stationäre Arbeitsstelle.
Länge des Arbeitsbereiches 'bis 300 m'
Gesamtdauer der Verkehrsführung über 4 Std. bis 8 Std.
Bei Tageslicht.
Menge: 10,000 St
Zuordnung: 105

**02.00.0012 Verk.sich. kürzerer Dauer durchf.*stat. Arbeitsst.*über 4 bis 8 Std. bei Tageslicht**
StL-Nr. 22110513590192100
Verkehrssicherung an Arbeitsstellen von kürzerer Dauer
betriebsfertig aufbauen, vorhalten, warten, instand
setzen, betreiben und abbauen. Vorübergehende Verkehrssicherungsmaßnahmen durchführen.
Nach RSA, Regelplan 'HE 1.7 LT'
Für stationäre Arbeitsstelle.
Länge des Arbeitsbereiches 'bis 600 m'
Gesamtdauer der Verkehrsführung über 4 Std. bis 8 Std.
Bei Tageslicht.
Menge: 10,000 St
Zuordnung: 105

**02.00.0013 Verk.sich. kürzerer Dauer durchf.*stat. Arbeitsst.*über 4 bis 8 Std. bei Tageslicht**
StL-Nr. 22110513590192100
Verkehrssicherung an Arbeitsstellen von kürzerer Dauer
betriebsfertig aufbauen, vorhalten, warten, instand
setzen, betreiben und abbauen. Vorübergehende Verkehrssicherungsmaßnahmen durchführen.
Nach RSA, Regelplan 'HE 1.8 LT'
Für stationäre Arbeitsstelle.
Länge des Arbeitsbereiches 'bis 300 m'
Gesamtdauer der Verkehrsführung über 4 Std. bis 8 Std.
Bei Tageslicht.
Menge: 10,000 St
Zuordnung: 105

**02.00.0014 Verk.sich. kürzerer Dauer durchf.*stat. Arbeitsst.*über 4 bis 8 Std. bei Tageslicht**
StL-Nr. 22110513590192100
Verkehrssicherung an Arbeitsstellen von kürzerer Dauer
betriebsfertig aufbauen, vorhalten, warten, instand
setzen, betreiben und abbauen. Vorübergehende Verkehrssicherungsmaßnahmen durchführen.
Nach RSA, Regelplan 'HE 1.8 LT'
Für stationäre Arbeitsstelle.
Länge des Arbeitsbereiches 'bis 600 m'
Gesamtdauer der Verkehrsführung über 4 Std. bis 8 Std.
Bei Tageslicht.
Menge: 10,000 St
Zuordnung: 105

**02.00.0015 Verk.sich. kürzerer Dauer durchf.*stat. Arbeitsst.*über 4 bis 8 Std. bei Tageslicht**
StL-Nr. 22110513590192100
Verkehrssicherung an Arbeitsstellen von kürzerer Dauer
betriebsfertig aufbauen, vorhalten, warten, instand
setzen, betreiben und abbauen. Vorübergehende Verkehrssicherungsmaßnahmen durchführen.
Nach RSA, Regelplan 'HE 1.9 LT'
Für stationäre Arbeitsstelle.
Länge des Arbeitsbereiches 'bis 300 m'
Gesamtdauer der Verkehrsführung über 4 Std. bis 8 Std.
Bei Tageslicht.
Menge: 10,000 St
Zuordnung: 105

**02.00.0016 Verk.sich. kürzerer Dauer durchf.*stat. Arbeitsst.*über 4 bis 8 Std. bei Tageslicht**
StL-Nr. 22110513590192100
Verkehrssicherung an Arbeitsstellen von kürzerer Dauer
betriebsfertig aufbauen, vorhalten, warten, instand
setzen, betreiben und abbauen. Vorübergehende Verkehrssicherungsmaßnahmen durchführen.
Nach RSA, Regelplan 'HE 1.9 LT'
Für stationäre Arbeitsstelle.
Länge des Arbeitsbereiches 'bis 600 m'
Gesamtdauer der Verkehrsführung über 4 Std. bis 8 Std.
Bei Tageslicht.
Menge: 10,000 St
Zuordnung: 105

**02.00.0017 Verk.sich. kürzerer Dauer durchf.*stat. Arbeitsst.*über 4 bis 8 Std. bei Tageslicht**
StL-Nr. 22110513590192100
Verkehrssicherung an Arbeitsstellen von kürzerer Dauer
betriebsfertig aufbauen, vorhalten, warten, instand
setzen, betreiben und abbauen. Vorübergehende Verkehrssicherungsmaßnahmen durchführen.
Nach RSA, Regelplan 'HE 1.21 LTB'
Für stationäre Arbeitsstelle.
Länge des Arbeitsbereiches 'bis 300 m'
Gesamtdauer der Verkehrsführung über 4 Std. bis 8 Std.
Bei Tageslicht.
Menge: 10,000 St
Zuordnung: 105

**02.00.0018 Verk.sich. kürzerer Dauer durchf.*stat. Arbeitsst.*über 4 bis 8 Std. bei Tageslicht**
StL-Nr. 22110513590192100
Verkehrssicherung an Arbeitsstellen von kürzerer Dauer
betriebsfertig aufbauen, vorhalten, warten, instand
setzen, betreiben und abbauen. Vorübergehende Verkehrssicherungsmaßnahmen durchführen.
Nach RSA, Regelplan 'HE 1.21 LTB'
Für stationäre Arbeitsstelle.
Länge des Arbeitsbereiches 'bis 600 m'
Gesamtdauer der Verkehrsführung über 4 Std. bis 8 Std.
Bei Tageslicht.
Menge: 10,000 St
Zuordnung: 105

**02.00.0019 Verk.sich. kürzerer Dauer durchf.*stat. Arbeitsst.*über 4 bis 8 Std. bei Tageslicht**
StL-Nr. 22110513590192100
Verkehrssicherung an Arbeitsstellen von kürzerer Dauer
betriebsfertig aufbauen, vorhalten, warten, instand
setzen, betreiben und abbauen. Vorübergehende Verkehrssicherungsmaßnahmen durchführen.
Nach RSA, Regelplan 'HE 1.75 LTB'
Für stationäre Arbeitsstelle.
Länge des Arbeitsbereiches 'bis 300 m'
Gesamtdauer der Verkehrsführung über 4 Std. bis 8 Std.
Bei Tageslicht.
Menge: 10,000 St
Zuordnung: 105

**02.00.0020 Verk.sich. kürzerer Dauer durchf.*stat. Arbeitsst.*über 4 bis 8 Std. bei Tageslicht**
StL-Nr. 22110513590192100
Verkehrssicherung an Arbeitsstellen von kürzerer Dauer
betriebsfertig aufbauen, vorhalten, warten, instand
setzen, betreiben und abbauen. Vorübergehende Verkehrssicherungsmaßnahmen durchführen.
Nach RSA, Regelplan 'HE 1.75 LTB'
Für stationäre Arbeitsstelle.
Länge des Arbeitsbereiches 'bis 600 m'
Gesamtdauer der Verkehrsführung über 4 Std. bis 8 Std.
Bei Tageslicht.
Menge: 10,000 St
Zuordnung: 105

**02.00.0021 Verk.sich. kürzerer Dauer durchf.*stat. Arbeitsst.*über 4 bis 8 Std. bei Tageslicht**
StL-Nr. 22110513590192100
Verkehrssicherung an Arbeitsstellen von kürzerer Dauer
betriebsfertig aufbauen, vorhalten, warten, instand
setzen, betreiben und abbauen. Vorübergehende Verkehrssicherungsmaßnahmen durchführen.
Nach RSA, Regelplan 'HE 1.25 RT'
Für stationäre Arbeitsstelle.
Länge des Arbeitsbereiches 'bis 300 m'
Gesamtdauer der Verkehrsführung über 4 Std. bis 8 Std.
Bei Tageslicht.
Menge: 10,000 St
Zuordnung: 105

**02.00.0022 Verk.sich. kürzerer Dauer durchf.*stat. Arbeitsst.*über 4 bis 8 Std. bei Tageslicht**
StL-Nr. 22110513590192100
Verkehrssicherung an Arbeitsstellen von kürzerer Dauer
betriebsfertig aufbauen, vorhalten, warten, instand
setzen, betreiben und abbauen. Vorübergehende Verkehrssicherungsmaßnahmen durchführen.
Nach RSA, Regelplan 'HE 1.25 RT'
Für stationäre Arbeitsstelle.
Länge des Arbeitsbereiches 'bis 600 m'
Gesamtdauer der Verkehrsführung über 4 Std. bis 8 Std.
Bei Tageslicht.
Menge: 10,000 St
Zuordnung: 105

**02.00.0023 Verk.sich. kürzerer Dauer durchf.*stat. Arbeitsst.*über 4 bis 8 Std. bei Tageslicht**
StL-Nr. 22110513590192100
Verkehrssicherung an Arbeitsstellen von kürzerer Dauer
betriebsfertig aufbauen, vorhalten, warten, instand
setzen, betreiben und abbauen. Vorübergehende Verkehrssicherungsmaßnahmen durchführen.
Nach RSA, Regelplan 'HE 1.26 RT'
Für stationäre Arbeitsstelle.
Länge des Arbeitsbereiches 'bis 300 m'
Gesamtdauer der Verkehrsführung über 4 Std. bis 8 Std.
Bei Tageslicht.
Menge: 10,000 St
Zuordnung: 105

**02.00.0024 Verk.sich. kürzerer Dauer durchf.*stat. Arbeitsst.*über 4 bis 8 Std. bei Tageslicht**
StL-Nr. 22110513590192100
Verkehrssicherung an Arbeitsstellen von kürzerer Dauer
betriebsfertig aufbauen, vorhalten, warten, instand
setzen, betreiben und abbauen. Vorübergehende Verkehrssicherungsmaßnahmen durchführen.
Nach RSA, Regelplan 'HE 1.26 RT'
Für stationäre Arbeitsstelle.
Länge des Arbeitsbereiches 'bis 600 m'
Gesamtdauer der Verkehrsführung über 4 Std. bis 8 Std.
Bei Tageslicht.
Menge: 10,000 St
Zuordnung: 105

**02.00.0025 Verk.sich. kürzerer Dauer durchf.*stat. Arbeitsst.*über 4 bis 8 Std. bei Tageslicht**
StL-Nr. 22110513590192100
Verkehrssicherung an Arbeitsstellen von kürzerer Dauer
betriebsfertig aufbauen, vorhalten, warten, instand
setzen, betreiben und abbauen. Vorübergehende Verkehrssicherungsmaßnahmen durchführen.
Nach RSA, Regelplan 'HE 2.1 RT'
Für stationäre Arbeitsstelle.
Länge des Arbeitsbereiches 'bis 300 m'
Gesamtdauer der Verkehrsführung über 4 Std. bis 8 Std.
Bei Tageslicht.
Menge: 10,000 St
Zuordnung: 105

**02.00.0026 Verk.sich. kürzerer Dauer durchf.*stat. Arbeitsst.*über 4 bis 8 Std. bei Tageslicht**
StL-Nr. 22110513590192100
Verkehrssicherung an Arbeitsstellen von kürzerer Dauer
betriebsfertig aufbauen, vorhalten, warten, instand
setzen, betreiben und abbauen. Vorübergehende Verkehrssicherungsmaßnahmen durchführen.
Nach RSA, Regelplan 'HE 2.1 RT'
Für stationäre Arbeitsstelle.
Länge des Arbeitsbereiches 'bis 600 m'
Gesamtdauer der Verkehrsführung über 4 Std. bis 8 Std.
Bei Tageslicht.
Menge: 10,000 St
Zuordnung: 105

**02.00.0027 Verk.sich. kürzerer Dauer durchf.*stat. Arbeitsst.*über 4 bis 8 Std. bei Tageslicht**
StL-Nr. 22110513590192100
Verkehrssicherung an Arbeitsstellen von kürzerer Dauer
betriebsfertig aufbauen, vorhalten, warten, instand
setzen, betreiben und abbauen. Vorübergehende Verkehrssicherungsmaßnahmen durchführen.
Nach RSA, Regelplan 'HE 2.2 RT'
Für stationäre Arbeitsstelle.
Länge des Arbeitsbereiches 'bis 300 m'
Gesamtdauer der Verkehrsführung über 4 Std. bis 8 Std.
Bei Tageslicht.
Menge: 10,000 St
Zuordnung: 105

**02.00.0028 Verk.sich. kürzerer Dauer durchf.*stat. Arbeitsst.*über 4 bis 8 Std. bei Tageslicht**
StL-Nr. 22110513590192100
Verkehrssicherung an Arbeitsstellen von kürzerer Dauer
betriebsfertig aufbauen, vorhalten, warten, instand
setzen, betreiben und abbauen. Vorübergehende Verkehrssicherungsmaßnahmen durchführen.
Nach RSA, Regelplan 'HE 2.2 RT'
Für stationäre Arbeitsstelle.
Länge des Arbeitsbereiches 'bis 600 m'
Gesamtdauer der Verkehrsführung über 4 Std. bis 8 Std.
Bei Tageslicht.
Menge: 10,000 St
Zuordnung: 105

**02.00.0029 Verk.sich. kürzerer Dauer durchf.*stat. Arbeitsst.*über 4 bis 8 Std. bei Tageslicht**
StL-Nr. 22110513590192100
Verkehrssicherung an Arbeitsstellen von kürzerer Dauer
betriebsfertig aufbauen, vorhalten, warten, instand
setzen, betreiben und abbauen. Vorübergehende Verkehrssicherungsmaßnahmen durchführen.
Nach RSA, Regelplan 'HE 1.31 LT'
Für stationäre Arbeitsstelle.
Länge des Arbeitsbereiches 'bis 300 m'
Gesamtdauer der Verkehrsführung über 4 Std. bis 8 Std.
Bei Tageslicht.
Menge: 10,000 St
Zuordnung: 105

**02.00.0030 Verk.sich. kürzerer Dauer durchf.*stat. Arbeitsst.*über 4 bis 8 Std. bei Tageslicht**
StL-Nr. 22110513590192100
Verkehrssicherung an Arbeitsstellen von kürzerer Dauer
betriebsfertig aufbauen, vorhalten, warten, instand
setzen, betreiben und abbauen. Vorübergehende Verkehrssicherungsmaßnahmen durchführen.
Nach RSA, Regelplan 'HE 1.31 LT'
Für stationäre Arbeitsstelle.
Länge des Arbeitsbereiches 'bis 600 m'
Gesamtdauer der Verkehrsführung über 4 Std. bis 8 Std.
Bei Tageslicht.
Menge: 10,000 St
Zuordnung: 105

**02.00.0031 Verk.sich. kürzerer Dauer durchf.*stat. Arbeitsst.*über 4 bis 8 Std. bei Tageslicht**
StL-Nr. 22110513590192100
Verkehrssicherung an Arbeitsstellen von kürzerer Dauer
betriebsfertig aufbauen, vorhalten, warten, instand
setzen, betreiben und abbauen. Vorübergehende Verkehrssicherungsmaßnahmen durchführen.
Nach RSA, Regelplan 'HE 1.32 LT'
Für stationäre Arbeitsstelle.
Länge des Arbeitsbereiches 'bis 300 m'
Gesamtdauer der Verkehrsführung über 4 Std. bis 8 Std.
Bei Tageslicht.
Menge: 10,000 St
Zuordnung: 105

**02.00.0032 Verk.sich. kürzerer Dauer durchf.*stat. Arbeitsst.*über 4 bis 8 Std. bei Tageslicht**
StL-Nr. 22110513590192100
Verkehrssicherung an Arbeitsstellen von kürzerer Dauer
betriebsfertig aufbauen, vorhalten, warten, instand
setzen, betreiben und abbauen. Vorübergehende Verkehrssicherungsmaßnahmen durchführen.
Nach RSA, Regelplan 'HE 1.32 LT'
Für stationäre Arbeitsstelle.
Länge des Arbeitsbereiches 'bis 600 m'
Gesamtdauer der Verkehrsführung über 4 Std. bis 8 Std.
Bei Tageslicht.
Menge: 10,000 St
Zuordnung: 105

**02.00.0033 Verk.sich. kürzerer Dauer durchf.*stat. Arbeitsst.*über 4 bis 8 Std. bei Tageslicht**
StL-Nr. 22110513590192100
Verkehrssicherung an Arbeitsstellen von kürzerer Dauer
betriebsfertig aufbauen, vorhalten, warten, instand
setzen, betreiben und abbauen. Vorübergehende Verkehrssicherungsmaßnahmen durchführen.
Nach RSA, Regelplan 'HE 1.33 LT'
Für stationäre Arbeitsstelle.
Länge des Arbeitsbereiches 'bis 300 m'
Gesamtdauer der Verkehrsführung über 4 Std. bis 8 Std.
Bei Tageslicht.
Menge: 10,000 St
Zuordnung: 105

**02.00.0034 Verk.sich. kürzerer Dauer durchf.*stat. Arbeitsst.*über 4 bis 8 Std. bei Tageslicht**
StL-Nr. 22110513590192100
Verkehrssicherung an Arbeitsstellen von kürzerer Dauer
betriebsfertig aufbauen, vorhalten, warten, instand
setzen, betreiben und abbauen. Vorübergehende Verkehrssicherungsmaßnahmen durchführen.
Nach RSA, Regelplan 'HE 1.33 LT'
Für stationäre Arbeitsstelle.
Länge des Arbeitsbereiches 'bis 600 m'
Gesamtdauer der Verkehrsführung über 4 Std. bis 8 Std.
Bei Tageslicht.
Menge: 10,000 St
Zuordnung: 105

**02.00.0035 Verk.sich. kürzerer Dauer durchf.*stat. Arbeitsst.*über 4 bis 8 Std. bei Tageslicht**
StL-Nr. 22110513590192100
Verkehrssicherung an Arbeitsstellen von kürzerer Dauer
betriebsfertig aufbauen, vorhalten, warten, instand
setzen, betreiben und abbauen. Vorübergehende Verkehrssicherungsmaßnahmen durchführen.
Nach RSA, Regelplan 'HE 2.7 LT'
Für stationäre Arbeitsstelle.
Länge des Arbeitsbereiches 'bis 300 m'
Gesamtdauer der Verkehrsführung über 4 Std. bis 8 Std.
Bei Tageslicht.
Menge: 10,000 St
Zuordnung: 105

**02.00.0036 Verk.sich. kürzerer Dauer durchf.*stat. Arbeitsst.*über 4 bis 8 Std. bei Tageslicht**
StL-Nr. 22110513590192100
Verkehrssicherung an Arbeitsstellen von kürzerer Dauer
betriebsfertig aufbauen, vorhalten, warten, instand
setzen, betreiben und abbauen. Vorübergehende Verkehrssicherungsmaßnahmen durchführen.
Nach RSA, Regelplan 'HE 2.7 LT'
Für stationäre Arbeitsstelle.
Länge des Arbeitsbereiches 'bis 600 m'
Gesamtdauer der Verkehrsführung über 4 Std. bis 8 Std.
Bei Tageslicht.
Menge: 10,000 St
Zuordnung: 105

**02.00.0037 Verk.sich. kürzerer Dauer durchf.*stat. Arbeitsst.*über 4 bis 8 Std. bei Tageslicht**
StL-Nr. 22110513590192100
Verkehrssicherung an Arbeitsstellen von kürzerer Dauer
betriebsfertig aufbauen, vorhalten, warten, instand
setzen, betreiben und abbauen. Vorübergehende Verkehrssicherungsmaßnahmen durchführen.
Nach RSA, Regelplan 'HE 2.8 LT'
Für stationäre Arbeitsstelle.
Länge des Arbeitsbereiches 'bis 300 m'
Gesamtdauer der Verkehrsführung über 4 Std. bis 8 Std.
Bei Tageslicht.
Menge: 10,000 St
Zuordnung: 105

**02.00.0038 Verk.sich. kürzerer Dauer durchf.*stat. Arbeitsst.*über 4 bis 8 Std. bei Tageslicht**
StL-Nr. 22110513590192100
Verkehrssicherung an Arbeitsstellen von kürzerer Dauer
betriebsfertig aufbauen, vorhalten, warten, instand
setzen, betreiben und abbauen. Vorübergehende Verkehrssicherungsmaßnahmen durchführen.
Nach RSA, Regelplan 'HE 2.8 LT'
Für stationäre Arbeitsstelle.
Länge des Arbeitsbereiches 'bis 600 m'
Gesamtdauer der Verkehrsführung über 4 Std. bis 8 Std.
Bei Tageslicht.
Menge: 10,000 St
Zuordnung: 105

**02.00.0039 Verk.sich. kürzerer Dauer durchf.*stat. Arbeitsst.*über 4 bis 8 Std. bei Tageslicht**
StL-Nr. 22110513590192100
Verkehrssicherung an Arbeitsstellen von kürzerer Dauer
betriebsfertig aufbauen, vorhalten, warten, instand
setzen, betreiben und abbauen. Vorübergehende Verkehrssicherungsmaßnahmen durchführen.
Nach RSA, Regelplan 'HE 2.9 LT'
Für stationäre Arbeitsstelle.
Länge des Arbeitsbereiches 'bis 300 m'
Gesamtdauer der Verkehrsführung über 4 Std. bis 8 Std.
Bei Tageslicht.
Menge: 10,000 St
Zuordnung: 105

**02.00.0040 Verk.sich. kürzerer Dauer durchf.*stat. Arbeitsst.*über 4 bis 8 Std. bei Tageslicht**
StL-Nr. 22110513590192100
Verkehrssicherung an Arbeitsstellen von kürzerer Dauer
betriebsfertig aufbauen, vorhalten, warten, instand
setzen, betreiben und abbauen. Vorübergehende Verkehrssicherungsmaßnahmen durchführen.
Nach RSA, Regelplan 'HE 2.9 LT'
Für stationäre Arbeitsstelle.
Länge des Arbeitsbereiches 'bis 600 m'
Gesamtdauer der Verkehrsführung über 4 Std. bis 8 Std.
Bei Tageslicht.
Menge: 10,000 St
Zuordnung: 105

**02.00.0041 Verk.sich. kürzerer Dauer durchf.*stat. Arbeitsst.*über 4 bis 8 Std. bei Tageslicht**
StL-Nr. 22110513590192100
Verkehrssicherung an Arbeitsstellen von kürzerer Dauer
betriebsfertig aufbauen, vorhalten, warten, instand
setzen, betreiben und abbauen. Vorübergehende Verkehrssicherungsmaßnahmen durchführen.
Nach RSA, Regelplan 'HE 1.43 LTB'
Für stationäre Arbeitsstelle.
Länge des Arbeitsbereiches 'bis 300 m'
Gesamtdauer der Verkehrsführung über 4 Std. bis 8 Std.
Bei Tageslicht.
Menge: 10,000 St
Zuordnung: 105

**02.00.0042 Verk.sich. kürzerer Dauer durchf.*stat. Arbeitsst.*über 4 bis 8 Std. bei Tageslicht**
StL-Nr. 22110513590192100
Verkehrssicherung an Arbeitsstellen von kürzerer Dauer
betriebsfertig aufbauen, vorhalten, warten, instand
setzen, betreiben und abbauen. Vorübergehende Verkehrssicherungsmaßnahmen durchführen.
Nach RSA, Regelplan 'HE 1.43 LTB'
Für stationäre Arbeitsstelle.
Länge des Arbeitsbereiches 'bis 600 m'
Gesamtdauer der Verkehrsführung über 4 Std. bis 8 Std.
Bei Tageslicht.
Menge: 10,000 St
Zuordnung: 105

**02.00.0043 Verk.sich. kürzerer Dauer durchf.*stat. Arbeitsst.*über 4 bis 8 Std. bei Tageslicht**
StL-Nr. 22110513590192100
Verkehrssicherung an Arbeitsstellen von kürzerer Dauer
betriebsfertig aufbauen, vorhalten, warten, instand
setzen, betreiben und abbauen. Vorübergehende Verkehrssicherungsmaßnahmen durchführen.
Nach RSA, Regelplan 'HE 1.69 RTK'
Für stationäre Arbeitsstelle.
Länge des Arbeitsbereiches 'bis 300 m'
Gesamtdauer der Verkehrsführung über 4 Std. bis 8 Std.
Bei Tageslicht.
Menge: 10,000 St
Zuordnung: 105

**02.00.0044 Verk.sich. kürzerer Dauer durchf.*stat. Arbeitsst.*über 4 bis 8 Std. bei Tageslicht**
StL-Nr. 22110513590192100
Verkehrssicherung an Arbeitsstellen von kürzerer Dauer
betriebsfertig aufbauen, vorhalten, warten, instand
setzen, betreiben und abbauen. Vorübergehende Verkehrssicherungsmaßnahmen durchführen.
Nach RSA, Regelplan 'HE 1.69 RTK'
Für stationäre Arbeitsstelle.
Länge des Arbeitsbereiches 'bis 600 m'
Gesamtdauer der Verkehrsführung über 4 Std. bis 8 Std.
Bei Tageslicht.
Menge: 10,000 St
Zuordnung: 105

#### Unterabschnitt 02.01 AKD dunkel

**02.01.0001 Verk.sich. kürzerer Dauer durchf.*stat. Arbeitsst.*über 4 bis 8 Std. bei Dunkelheit**
StL-Nr. 22110513590192200
Verkehrssicherung an Arbeitsstellen von kürzerer Dauer
betriebsfertig aufbauen, vorhalten, warten, instand
setzen, betreiben und abbauen. Vorübergehende Verkehrssicherungsmaßnahmen durchführen.
Nach RSA, Regelplan 'HE 0.2 N '
Für stationäre Arbeitsstelle.
Länge des Arbeitsbereiches 'bis 300 m'
Gesamtdauer der Verkehrsführung über 4 Std. bis 8 Std.
Bei Dunkelheit.
Menge: 10,000 St
Zuordnung: 105

**02.01.0002 Verk.sich. kürzerer Dauer durchf.*stat. Arbeitsst.*über 4 bis 8 Std. bei Dunkelheit**
StL-Nr. 22110513590192200
Verkehrssicherung an Arbeitsstellen von kürzerer Dauer
betriebsfertig aufbauen, vorhalten, warten, instand
setzen, betreiben und abbauen. Vorübergehende Verkehrssicherungsmaßnahmen durchführen.
Nach RSA, Regelplan 'HE 0.2 N '
Für stationäre Arbeitsstelle.
Länge des Arbeitsbereiches 'bis 600 m'
Gesamtdauer der Verkehrsführung über 4 Std. bis 8 Std.
Bei Dunkelheit.
Menge: 10,000 St
Zuordnung: 105

**02.01.0003 Verk.sich. kürzerer Dauer durchf.*stat. Arbeitsst.*über 4 bis 8 Std. bei Dunkelheit**
StL-Nr. 22110513590192200
Verkehrssicherung an Arbeitsstellen von kürzerer Dauer
betriebsfertig aufbauen, vorhalten, warten, instand
setzen, betreiben und abbauen. Vorübergehende Verkehrssicherungsmaßnahmen durchführen.
Nach RSA, Regelplan 'HE 1.5 RN '
Für stationäre Arbeitsstelle.
Länge des Arbeitsbereiches 'bis 300 m'
Gesamtdauer der Verkehrsführung über 4 Std. bis 8 Std.
Bei Dunkelheit.
Menge: 10,000 St
Zuordnung: 105

**02.01.0004 Verk.sich. kürzerer Dauer durchf.*stat. Arbeitsst.*über 4 bis 8 Std. bei Dunkelheit**
StL-Nr. 22110513590192200
Verkehrssicherung an Arbeitsstellen von kürzerer Dauer
betriebsfertig aufbauen, vorhalten, warten, instand
setzen, betreiben und abbauen. Vorübergehende Verkehrssicherungsmaßnahmen durchführen.
Nach RSA, Regelplan 'HE 1.5 RN '
Für stationäre Arbeitsstelle.
Länge des Arbeitsbereiches 'bis 600 m'
Gesamtdauer der Verkehrsführung über 4 Std. bis 8 Std.
Bei Dunkelheit.
Menge: 10,000 St
Zuordnung: 105

**02.01.0005 Verk.sich. kürzerer Dauer durchf.*stat. Arbeitsst.*über 4 bis 8 Std. bei Dunkelheit**
StL-Nr. 22110513590192200
Verkehrssicherung an Arbeitsstellen von kürzerer Dauer
betriebsfertig aufbauen, vorhalten, warten, instand
setzen, betreiben und abbauen. Vorübergehende Verkehrssicherungsmaßnahmen durchführen.
Nach RSA, Regelplan 'HE 1.6 RN '
Für stationäre Arbeitsstelle.
Länge des Arbeitsbereiches 'bis 300 m'
Gesamtdauer der Verkehrsführung über 4 Std. bis 8 Std.
Bei Dunkelheit.
Menge: 10,000 St
Zuordnung: 105

**02.01.0006 Verk.sich. kürzerer Dauer durchf.*stat. Arbeitsst.*über 4 bis 8 Std. bei Dunkelheit**
StL-Nr. 22110513590192200
Verkehrssicherung an Arbeitsstellen von kürzerer Dauer
betriebsfertig aufbauen, vorhalten, warten, instand
setzen, betreiben und abbauen. Vorübergehende Verkehrssicherungsmaßnahmen durchführen.
Nach RSA, Regelplan 'HE 1.6 RN '
Für stationäre Arbeitsstelle.
Länge des Arbeitsbereiches 'bis 600 m'
Gesamtdauer der Verkehrsführung über 4 Std. bis 8 Std.
Bei Dunkelheit.
Menge: 10,000 St
Zuordnung: 105

**02.01.0007 Verk.sich. kürzerer Dauer durchf.*stat. Arbeitsst.*über 4 bis 8 Std. bei Dunkelheit**
StL-Nr. 22110513590192200
Verkehrssicherung an Arbeitsstellen von kürzerer Dauer
betriebsfertig aufbauen, vorhalten, warten, instand
setzen, betreiben und abbauen. Vorübergehende Verkehrssicherungsmaßnahmen durchführen.
Nach RSA, Regelplan 'HE 1.74 RNB '
Für stationäre Arbeitsstelle.
Länge des Arbeitsbereiches 'bis 300 m'
Gesamtdauer der Verkehrsführung über 4 Std. bis 8 Std.
Bei Dunkelheit.
Menge: 10,000 St
Zuordnung: 105

**02.01.0008 Verk.sich. kürzerer Dauer durchf.*stat. Arbeitsst.*über 4 bis 8 Std. bei Dunkelheit**
StL-Nr. 22110513590192200
Verkehrssicherung an Arbeitsstellen von kürzerer Dauer
betriebsfertig aufbauen, vorhalten, warten, instand
setzen, betreiben und abbauen. Vorübergehende Verkehrssicherungsmaßnahmen durchführen.
Nach RSA, Regelplan 'HE 1.74 RNB '
Für stationäre Arbeitsstelle.
Länge des Arbeitsbereiches 'bis 600 m'
Gesamtdauer der Verkehrsführung über 4 Std. bis 8 Std.
Bei Dunkelheit.
Menge: 10,000 St
Zuordnung: 105

**02.01.0009 Verk.sich. kürzerer Dauer durchf.*stat. Arbeitsst.*über 4 bis 8 Std. bei Dunkelheit**
StL-Nr. 22110513590192200
Verkehrssicherung an Arbeitsstellen von kürzerer Dauer
betriebsfertig aufbauen, vorhalten, warten, instand
setzen, betreiben und abbauen. Vorübergehende Verkehrssicherungsmaßnahmen durchführen.
Nach RSA, Regelplan 'HE 1.15 LN '
Für stationäre Arbeitsstelle.
Länge des Arbeitsbereiches 'bis 300 m'
Gesamtdauer der Verkehrsführung über 4 Std. bis 8 Std.
Bei Dunkelheit.
Menge: 10,000 St
Zuordnung: 105

**02.01.0010 Verk.sich. kürzerer Dauer durchf.*stat. Arbeitsst.*über 4 bis 8 Std. bei Dunkelheit**
StL-Nr. 22110513590192200
Verkehrssicherung an Arbeitsstellen von kürzerer Dauer
betriebsfertig aufbauen, vorhalten, warten, instand
setzen, betreiben und abbauen. Vorübergehende Verkehrssicherungsmaßnahmen durchführen.
Nach RSA, Regelplan 'HE 1.15 LN '
Für stationäre Arbeitsstelle.
Länge des Arbeitsbereiches 'bis 600 m'
Gesamtdauer der Verkehrsführung über 4 Std. bis 8 Std.
Bei Dunkelheit.
Menge: 10,000 St
Zuordnung: 105

**02.01.0011 Verk.sich. kürzerer Dauer durchf.*stat. Arbeitsst.*über 4 bis 8 Std. bei Dunkelheit**
StL-Nr. 22110513590192200
Verkehrssicherung an Arbeitsstellen von kürzerer Dauer
betriebsfertig aufbauen, vorhalten, warten, instand
setzen, betreiben und abbauen. Vorübergehende Verkehrssicherungsmaßnahmen durchführen.
Nach RSA, Regelplan 'HE 1.16 LN '
Für stationäre Arbeitsstelle.
Länge des Arbeitsbereiches 'bis 300 m'
Gesamtdauer der Verkehrsführung über 4 Std. bis 8 Std.
Bei Dunkelheit.
Menge: 10,000 St
Zuordnung: 105

**02.01.0012 Verk.sich. kürzerer Dauer durchf.*stat. Arbeitsst.*über 4 bis 8 Std. bei Dunkelheit**
StL-Nr. 22110513590192200
Verkehrssicherung an Arbeitsstellen von kürzerer Dauer
betriebsfertig aufbauen, vorhalten, warten, instand
setzen, betreiben und abbauen. Vorübergehende Verkehrssicherungsmaßnahmen durchführen.
Nach RSA, Regelplan 'HE 1.16 LN '
Für stationäre Arbeitsstelle.
Länge des Arbeitsbereiches 'bis 600 m'
Gesamtdauer der Verkehrsführung über 4 Std. bis 8 Std.
Bei Dunkelheit.
Menge: 10,000 St
Zuordnung: 105

**02.01.0013 Verk.sich. kürzerer Dauer durchf.*stat. Arbeitsst.*über 4 bis 8 Std. bei Dunkelheit**
StL-Nr. 22110513590192200
Verkehrssicherung an Arbeitsstellen von kürzerer Dauer
betriebsfertig aufbauen, vorhalten, warten, instand
setzen, betreiben und abbauen. Vorübergehende Verkehrssicherungsmaßnahmen durchführen.
Nach RSA, Regelplan 'HE 1.17 LN '
Für stationäre Arbeitsstelle.
Länge des Arbeitsbereiches 'bis 300 m'
Gesamtdauer der Verkehrsführung über 4 Std. bis 8 Std.
Bei Dunkelheit.
Menge: 10,000 St
Zuordnung: 105

**02.01.0014 Verk.sich. kürzerer Dauer durchf.*stat. Arbeitsst.*über 4 bis 8 Std. bei Dunkelheit**
StL-Nr. 22110513590192200
Verkehrssicherung an Arbeitsstellen von kürzerer Dauer
betriebsfertig aufbauen, vorhalten, warten, instand
setzen, betreiben und abbauen. Vorübergehende Verkehrssicherungsmaßnahmen durchführen.
Nach RSA, Regelplan 'HE 1.17 LN '
Für stationäre Arbeitsstelle.
Länge des Arbeitsbereiches 'bis 600 m'
Gesamtdauer der Verkehrsführung über 4 Std. bis 8 Std.
Bei Dunkelheit.
Menge: 10,000 St
Zuordnung: 105

**02.01.0015 Verk.sich. kürzerer Dauer durchf.*stat. Arbeitsst.*über 4 bis 8 Std. bei Dunkelheit**
StL-Nr. 22110513590192200
Verkehrssicherung an Arbeitsstellen von kürzerer Dauer
betriebsfertig aufbauen, vorhalten, warten, instand
setzen, betreiben und abbauen. Vorübergehende Verkehrssicherungsmaßnahmen durchführen.
Nach RSA, Regelplan 'HE 1.76 LNB '
Für stationäre Arbeitsstelle.
Länge des Arbeitsbereiches 'bis 300 m'
Gesamtdauer der Verkehrsführung über 4 Std. bis 8 Std.
Bei Dunkelheit.
Menge: 10,000 St
Zuordnung: 105

**02.01.0016 Verk.sich. kürzerer Dauer durchf.*stat. Arbeitsst.*über 4 bis 8 Std. bei Dunkelheit**
StL-Nr. 22110513590192200
Verkehrssicherung an Arbeitsstellen von kürzerer Dauer
betriebsfertig aufbauen, vorhalten, warten, instand
setzen, betreiben und abbauen. Vorübergehende Verkehrssicherungsmaßnahmen durchführen.
Nach RSA, Regelplan 'HE 1.76 LNB '
Für stationäre Arbeitsstelle.
Länge des Arbeitsbereiches 'bis 600 m'
Gesamtdauer der Verkehrsführung über 4 Std. bis 8 Std.
Bei Dunkelheit.
Menge: 10,000 St
Zuordnung: 105

**02.01.0017 Verk.sich. kürzerer Dauer durchf.*stat. Arbeitsst.*über 4 bis 8 Std. bei Dunkelheit**
StL-Nr. 22110513590192200
Verkehrssicherung an Arbeitsstellen von kürzerer Dauer
betriebsfertig aufbauen, vorhalten, warten, instand
setzen, betreiben und abbauen. Vorübergehende Verkehrssicherungsmaßnahmen durchführen.
Nach RSA, Regelplan 'HE 1.29 RN '
Für stationäre Arbeitsstelle.
Länge des Arbeitsbereiches 'bis 300 m'
Gesamtdauer der Verkehrsführung über 4 Std. bis 8 Std.
Bei Dunkelheit.
Menge: 10,000 St
Zuordnung: 105

**02.01.0018 Verk.sich. kürzerer Dauer durchf.*stat. Arbeitsst.*über 4 bis 8 Std. bei Dunkelheit**
StL-Nr. 22110513590192200
Verkehrssicherung an Arbeitsstellen von kürzerer Dauer
betriebsfertig aufbauen, vorhalten, warten, instand
setzen, betreiben und abbauen. Vorübergehende Verkehrssicherungsmaßnahmen durchführen.
Nach RSA, Regelplan 'HE 1.29 RN '
Für stationäre Arbeitsstelle.
Länge des Arbeitsbereiches 'bis 600 m'
Gesamtdauer der Verkehrsführung über 4 Std. bis 8 Std.
Bei Dunkelheit.
Menge: 10,000 St
Zuordnung: 105

**02.01.0019 Verk.sich. kürzerer Dauer durchf.*stat. Arbeitsst.*über 4 bis 8 Std. bei Dunkelheit**
StL-Nr. 22110513590192200
Verkehrssicherung an Arbeitsstellen von kürzerer Dauer
betriebsfertig aufbauen, vorhalten, warten, instand
setzen, betreiben und abbauen. Vorübergehende Verkehrssicherungsmaßnahmen durchführen.
Nach RSA, Regelplan 'HE 1.30 RN '
Für stationäre Arbeitsstelle.
Länge des Arbeitsbereiches 'bis 300 m'
Gesamtdauer der Verkehrsführung über 4 Std. bis 8 Std.
Bei Dunkelheit.
Menge: 10,000 St
Zuordnung: 105

**02.01.0020 Verk.sich. kürzerer Dauer durchf.*stat. Arbeitsst.*über 4 bis 8 Std. bei Dunkelheit**
StL-Nr. 22110513590192200
Verkehrssicherung an Arbeitsstellen von kürzerer Dauer
betriebsfertig aufbauen, vorhalten, warten, instand
setzen, betreiben und abbauen. Vorübergehende Verkehrssicherungsmaßnahmen durchführen.
Nach RSA, Regelplan 'HE 1.30 RN '
Für stationäre Arbeitsstelle.
Länge des Arbeitsbereiches 'bis 600 m'
Gesamtdauer der Verkehrsführung über 4 Std. bis 8 Std.
Bei Dunkelheit.
Menge: 10,000 St
Zuordnung: 105

**02.01.0021 Verk.sich. kürzerer Dauer durchf.*stat. Arbeitsst.*über 4 bis 8 Std. bei Dunkelheit**
StL-Nr. 22110513590192200
Verkehrssicherung an Arbeitsstellen von kürzerer Dauer
betriebsfertig aufbauen, vorhalten, warten, instand
setzen, betreiben und abbauen. Vorübergehende Verkehrssicherungsmaßnahmen durchführen.
Nach RSA, Regelplan 'HE 2.5 RN '
Für stationäre Arbeitsstelle.
Länge des Arbeitsbereiches 'bis 300 m'
Gesamtdauer der Verkehrsführung über 4 Std. bis 8 Std.
Bei Dunkelheit.
Menge: 10,000 St
Zuordnung: 105

**02.01.0022 Verk.sich. kürzerer Dauer durchf.*stat. Arbeitsst.*über 4 bis 8 Std. bei Dunkelheit**
StL-Nr. 22110513590192200
Verkehrssicherung an Arbeitsstellen von kürzerer Dauer
betriebsfertig aufbauen, vorhalten, warten, instand
setzen, betreiben und abbauen. Vorübergehende Verkehrssicherungsmaßnahmen durchführen.
Nach RSA, Regelplan 'HE 2.5 RN '
Für stationäre Arbeitsstelle.
Länge des Arbeitsbereiches 'bis 600 m'
Gesamtdauer der Verkehrsführung über 4 Std. bis 8 Std.
Bei Dunkelheit.
Menge: 10,000 St
Zuordnung: 105

**02.01.0023 Verk.sich. kürzerer Dauer durchf.*stat. Arbeitsst.*über 4 bis 8 Std. bei Dunkelheit**
StL-Nr. 22110513590192200
Verkehrssicherung an Arbeitsstellen von kürzerer Dauer
betriebsfertig aufbauen, vorhalten, warten, instand
setzen, betreiben und abbauen. Vorübergehende Verkehrssicherungsmaßnahmen durchführen.
Nach RSA, Regelplan 'HE 2.6 RN '
Für stationäre Arbeitsstelle.
Länge des Arbeitsbereiches 'bis 300 m'
Gesamtdauer der Verkehrsführung über 4 Std. bis 8 Std.
Bei Dunkelheit.
Menge: 10,000 St
Zuordnung: 105

**02.01.0024 Verk.sich. kürzerer Dauer durchf.*stat. Arbeitsst.*über 4 bis 8 Std. bei Dunkelheit**
StL-Nr. 22110513590192200
Verkehrssicherung an Arbeitsstellen von kürzerer Dauer
betriebsfertig aufbauen, vorhalten, warten, instand
setzen, betreiben und abbauen. Vorübergehende Verkehrssicherungsmaßnahmen durchführen.
Nach RSA, Regelplan 'HE 2.6 RN '
Für stationäre Arbeitsstelle.
Länge des Arbeitsbereiches 'bis 600 m'
Gesamtdauer der Verkehrsführung über 4 Std. bis 8 Std.
Bei Dunkelheit.
Menge: 10,000 St
Zuordnung: 105

**02.01.0025 Verk.sich. kürzerer Dauer durchf.*stat. Arbeitsst.*über 4 bis 8 Std. bei Dunkelheit**
StL-Nr. 22110513590192200
Verkehrssicherung an Arbeitsstellen von kürzerer Dauer
betriebsfertig aufbauen, vorhalten, warten, instand
setzen, betreiben und abbauen. Vorübergehende Verkehrssicherungsmaßnahmen durchführen.
Nach RSA, Regelplan 'HE 1.38 LN '
Für stationäre Arbeitsstelle.
Länge des Arbeitsbereiches 'bis 300 m'
Gesamtdauer der Verkehrsführung über 4 Std. bis 8 Std.
Bei Dunkelheit.
Menge: 10,000 St
Zuordnung: 105

**02.01.0026 Verk.sich. kürzerer Dauer durchf.*stat. Arbeitsst.*über 4 bis 8 Std. bei Dunkelheit**
StL-Nr. 22110513590192200
Verkehrssicherung an Arbeitsstellen von kürzerer Dauer
betriebsfertig aufbauen, vorhalten, warten, instand
setzen, betreiben und abbauen. Vorübergehende Verkehrssicherungsmaßnahmen durchführen.
Nach RSA, Regelplan 'HE 1.38 LN '
Für stationäre Arbeitsstelle.
Länge des Arbeitsbereiches 'bis 600 m'
Gesamtdauer der Verkehrsführung über 4 Std. bis 8 Std.
Bei Dunkelheit.
Menge: 10,000 St
Zuordnung: 105

**02.01.0027 Verk.sich. kürzerer Dauer durchf.*stat. Arbeitsst.*über 4 bis 8 Std. bei Dunkelheit**
StL-Nr. 22110513590192200
Verkehrssicherung an Arbeitsstellen von kürzerer Dauer
betriebsfertig aufbauen, vorhalten, warten, instand
setzen, betreiben und abbauen. Vorübergehende Verkehrssicherungsmaßnahmen durchführen.
Nach RSA, Regelplan 'HE 1.39 LN '
Für stationäre Arbeitsstelle.
Länge des Arbeitsbereiches 'bis 300 m'
Gesamtdauer der Verkehrsführung über 4 Std. bis 8 Std.
Bei Dunkelheit.
Menge: 10,000 St
Zuordnung: 105

**02.01.0028 Verk.sich. kürzerer Dauer durchf.*stat. Arbeitsst.*über 4 bis 8 Std. bei Dunkelheit**
StL-Nr. 22110513590192200
Verkehrssicherung an Arbeitsstellen von kürzerer Dauer
betriebsfertig aufbauen, vorhalten, warten, instand
setzen, betreiben und abbauen. Vorübergehende Verkehrssicherungsmaßnahmen durchführen.
Nach RSA, Regelplan 'HE 1.39 LN '
Für stationäre Arbeitsstelle.
Länge des Arbeitsbereiches 'bis 600 m'
Gesamtdauer der Verkehrsführung über 4 Std. bis 8 Std.
Bei Dunkelheit.
Menge: 10,000 St
Zuordnung: 105

**02.01.0029 Verk.sich. kürzerer Dauer durchf.*stat. Arbeitsst.*über 4 bis 8 Std. bei Dunkelheit**
StL-Nr. 22110513590192200
Verkehrssicherung an Arbeitsstellen von kürzerer Dauer
betriebsfertig aufbauen, vorhalten, warten, instand
setzen, betreiben und abbauen. Vorübergehende Verkehrssicherungsmaßnahmen durchführen.
Nach RSA, Regelplan 'HE 1.40 LN '
Für stationäre Arbeitsstelle.
Länge des Arbeitsbereiches 'bis 300 m'
Gesamtdauer der Verkehrsführung über 4 Std. bis 8 Std.
Bei Dunkelheit.
Menge: 10,000 St
Zuordnung: 105

**02.01.0030 Verk.sich. kürzerer Dauer durchf.*stat. Arbeitsst.*über 4 bis 8 Std. bei Dunkelheit**
StL-Nr. 22110513590192200
Verkehrssicherung an Arbeitsstellen von kürzerer Dauer
betriebsfertig aufbauen, vorhalten, warten, instand
setzen, betreiben und abbauen. Vorübergehende Verkehrssicherungsmaßnahmen durchführen.
Nach RSA, Regelplan 'HE 1.40 LN '
Für stationäre Arbeitsstelle.
Länge des Arbeitsbereiches 'bis 600 m'
Gesamtdauer der Verkehrsführung über 4 Std. bis 8 Std.
Bei Dunkelheit.
Menge: 10,000 St
Zuordnung: 105

**02.01.0031 Verk.sich. kürzerer Dauer durchf.*stat. Arbeitsst.*über 4 bis 8 Std. bei Dunkelheit**
StL-Nr. 22110513590192200
Verkehrssicherung an Arbeitsstellen von kürzerer Dauer
betriebsfertig aufbauen, vorhalten, warten, instand
setzen, betreiben und abbauen. Vorübergehende Verkehrssicherungsmaßnahmen durchführen.
Nach RSA, Regelplan 'HE 2.14 LN '
Für stationäre Arbeitsstelle.
Länge des Arbeitsbereiches 'bis 300 m'
Gesamtdauer der Verkehrsführung über 4 Std. bis 8 Std.
Bei Dunkelheit.
Menge: 10,000 St
Zuordnung: 105

**02.01.0032 Verk.sich. kürzerer Dauer durchf.*stat. Arbeitsst.*über 4 bis 8 Std. bei Dunkelheit**
StL-Nr. 22110513590192200
Verkehrssicherung an Arbeitsstellen von kürzerer Dauer
betriebsfertig aufbauen, vorhalten, warten, instand
setzen, betreiben und abbauen. Vorübergehende Verkehrssicherungsmaßnahmen durchführen.
Nach RSA, Regelplan 'HE 2.14 LN '
Für stationäre Arbeitsstelle.
Länge des Arbeitsbereiches 'bis 600 m'
Gesamtdauer der Verkehrsführung über 4 Std. bis 8 Std.
Bei Dunkelheit.
Menge: 10,000 St
Zuordnung: 105

**02.01.0033 Verk.sich. kürzerer Dauer durchf.*stat. Arbeitsst.*über 4 bis 8 Std. bei Dunkelheit**
StL-Nr. 22110513590192200
Verkehrssicherung an Arbeitsstellen von kürzerer Dauer
betriebsfertig aufbauen, vorhalten, warten, instand
setzen, betreiben und abbauen. Vorübergehende Verkehrssicherungsmaßnahmen durchführen.
Nach RSA, Regelplan 'HE 2.15 LN '
Für stationäre Arbeitsstelle.
Länge des Arbeitsbereiches 'bis 300 m'
Gesamtdauer der Verkehrsführung über 4 Std. bis 8 Std.
Bei Dunkelheit.
Menge: 10,000 St
Zuordnung: 105

**02.01.0034 Verk.sich. kürzerer Dauer durchf.*stat. Arbeitsst.*über 4 bis 8 Std. bei Dunkelheit**
StL-Nr. 22110513590192200
Verkehrssicherung an Arbeitsstellen von kürzerer Dauer
betriebsfertig aufbauen, vorhalten, warten, instand
setzen, betreiben und abbauen. Vorübergehende Verkehrssicherungsmaßnahmen durchführen.
Nach RSA, Regelplan 'HE 2.15 LN '
Für stationäre Arbeitsstelle.
Länge des Arbeitsbereiches 'bis 600 m'
Gesamtdauer der Verkehrsführung über 4 Std. bis 8 Std.
Bei Dunkelheit.
Menge: 10,000 St
Zuordnung: 105

**02.01.0035 Verk.sich. kürzerer Dauer durchf.*stat. Arbeitsst.*über 4 bis 8 Std. bei Dunkelheit**
StL-Nr. 22110513590192200
Verkehrssicherung an Arbeitsstellen von kürzerer Dauer
betriebsfertig aufbauen, vorhalten, warten, instand
setzen, betreiben und abbauen. Vorübergehende Verkehrssicherungsmaßnahmen durchführen.
Nach RSA, Regelplan 'HE 2.16 LN '
Für stationäre Arbeitsstelle.
Länge des Arbeitsbereiches 'bis 300 m'
Gesamtdauer der Verkehrsführung über 4 Std. bis 8 Std.
Bei Dunkelheit.
Menge: 10,000 St
Zuordnung: 105

**02.01.0036 Verk.sich. kürzerer Dauer durchf.*stat. Arbeitsst.*über 4 bis 8 Std. bei Dunkelheit**
StL-Nr. 22110513590192200
Verkehrssicherung an Arbeitsstellen von kürzerer Dauer
betriebsfertig aufbauen, vorhalten, warten, instand
setzen, betreiben und abbauen. Vorübergehende Verkehrssicherungsmaßnahmen durchführen.
Nach RSA, Regelplan 'HE 2.16 LN '
Für stationäre Arbeitsstelle.
Länge des Arbeitsbereiches 'bis 600 m'
Gesamtdauer der Verkehrsführung über 4 Std. bis 8 Std.
Bei Dunkelheit.
Menge: 10,000 St
Zuordnung: 105

**02.01.0037 Verk.sich. kürzerer Dauer durchf.*stat. Arbeitsst.*über 4 bis 8 Std. bei Dunkelheit**
StL-Nr. 22110513590192200
Verkehrssicherung an Arbeitsstellen von kürzerer Dauer
betriebsfertig aufbauen, vorhalten, warten, instand
setzen, betreiben und abbauen. Vorübergehende Verkehrssicherungsmaßnahmen durchführen.
Nach RSA, Regelplan 'HE 1.72 RNK '
Für stationäre Arbeitsstelle.
Länge des Arbeitsbereiches 'bis 300 m'
Gesamtdauer der Verkehrsführung über 4 Std. bis 8 Std.
Bei Dunkelheit.
Menge: 10,000 St
Zuordnung: 105

**02.01.0038 Verk.sich. kürzerer Dauer durchf.*stat. Arbeitsst.*über 4 bis 8 Std. bei Dunkelheit**
StL-Nr. 22110513590192200
Verkehrssicherung an Arbeitsstellen von kürzerer Dauer
betriebsfertig aufbauen, vorhalten, warten, instand
setzen, betreiben und abbauen. Vorübergehende Verkehrssicherungsmaßnahmen durchführen.
Nach RSA, Regelplan 'HE 1.72 RNK '
Für stationäre Arbeitsstelle.
Länge des Arbeitsbereiches 'bis 600 m'
Gesamtdauer der Verkehrsführung über 4 Std. bis 8 Std.
Bei Dunkelheit.
Menge: 10,000 St
Zuordnung: 105

USt %: 19,00
